# Zócalo hidráulico

- Propiedad del archivo: CYPE INGENIEROS, S.A.
- Formato: FIEBDC-3/2002
- Ámbito geográfico: Paraguay
- Costes indirectos: 3.00 %
- Gastos generales: 13.00 %
- Beneficio industrial: 6.00 %
- IVA: 10.00 %

**RSC041** m Zócalo hidráulico, de 20x7 cm, liso, color a elegir, para interiores, asentado con adhesivo cementoso normal, C1 gris, con doble encolado y rejuntado con mortero de juntas cementoso, CG1, para junta mínima (entre 1 y 2 mm).
Suministro y colocación de zócalo hidráulico, de 20x7 cm, liso, color a elegir, para interiores, asentado con adhesivo cementoso normal, C1 gris, con doble encolado. Incluso rejuntado con mortero de juntas cementoso, CG1, para junta mínima (entre 1 y 2 mm), y limpieza.
Incluye: Replanteo de las piezas. Corte de las piezas y formación de encajes en esquinas y rincones. Colocación del zócalo. Rejuntado. Limpieza del zócalo.
Criterio de medición de proyecto: Longitud medida según documentación gráfica de Proyecto, sin incluir huecos de puertas. No se ha incrementado la medición por roturas y recortes, ya que en la descomposición se ha considerado un 5% más de piezas.
Criterio de medición de obra: Se medirá la longitud realmente ejecutada según especificaciones de Proyecto.

| Código | Ud | Descripción | Rendimiento | Precio | Importe |
|---|---|---|---|---|---|
| mt09mcr021g | kg | Adhesivo cementoso normal, C1, color gris. (material) | 0.015 | 0.27 | 0.00 |
| mt18bhi025a | m | Zócalo hidráulico, de 20x7 cm, liso, color a elegir. (material) | 1.050 | 23.01 | 24.16 |
| mt09mcr060d | kg | Mortero de juntas cementoso, CG1, para junta mínima entre 1 y 2 mm. (material) | 0.025 | 0.54 | 0.01 |
| mo023 | h | Oficial pisero. (mano de obra) | 0.248 | 4.00 | 0.99 |
| % | % | Costes directos complementarios | 2 % | 25.16 | 0.50 |
|  |  | Costes directos |  |  | 25.66 |
