# Difusor

- Propiedad del archivo: CYPE Ingenieros S.A.
- Formato: FIEBDC-3/2016
- Programa: Generador de precios de la construcción. CYPE Ingenieros, S.A.
- Fecha: 08/11/2024
- Ámbito geográfico: Paraguay
- Divisa: PYG
- Costes indirectos: 3 %
- Gastos generales: 13 %
- Beneficio industrial: 6 %
- IVA: 10 %

## I Instalaciones

### IC Calefacción, refrigeración, climatización y agua caliente sanitaria

#### ICR Sistemas de conducción de aire

**ICR040** Ud Difusor.
Difusor rotacional de aluminio extruido, de 20 elementos, integrado en placa cuadrada de chapa de acero galvanizado para techo modular, color blanco RAL 9010, con plenum de chapa galvanizada para conexión lateral a tubo flexible, de 595x595x278 mm, con aislamiento acústico, gama AirQ, DRPL20BPA "AIRZONE", para instalar en alturas de hasta 4 m. Incluso accesorios de montaje y elementos de fijación.
Incluye: Replanteo. Montaje del plenum mediante soportes de suspensión. Fijación del difusor al plenum.
Criterio de medición de proyecto: Número de unidades previstas, según documentación gráfica de Proyecto.
Criterio de medición de obra: Se medirá el número de unidades realmente ejecutadas según especificaciones de Proyecto.

| Código | Ud | Descripción | Rendimiento | Precio | Importe |
|---|---|---|---|---|---|
| mt42air120i | Ud | Difusor rotacional de aluminio extruido, de 20 elementos, integrado en placa cuadrada de chapa de acero galvanizado para techo modular, color blanco RAL 9010, con plenum de chapa galvanizada para conexión lateral a tubo flexible, de 595x595x278 mm, con aislamiento acústico, gama AirQ, DRPL20BPA "AIRZONE". (material) | 1 | 1800288 | 1800288.000 |
| mo005 | h | Oficial instalador de aire acondicionado. (mano de obra) | 0.271 | 70501.64 | 19105.944 |
| mo104 | h | Medio oficial instalador de aire acondicionado. (mano de obra) | 0.271 | 43905.42 | 11898.369 |
| % | % | Herramientas | 2 % | 1831292.313 | 36625.846 |
|  |  | Costes directos |  |  | 1867918.159 |

## Recursos

**mt42air120i** Ud Difusor rotacional de aluminio extruido
Datos técnicos: Coste energético 8.324 MJ; Emisión de CO2 0.553 kg
Residuos:
- embalaje: re150101 Envases de papel y cartón. (componente de residuo); rendimiento 0.17 kg; Código LER 15 01 01; Masa del elemento 1 kg; Volumen 0.001333 m3
- embalaje: re170203 Plástico. (componente de residuo); rendimiento 0.085 kg; Código LER 17 02 03; Masa del elemento 1 kg; Volumen 0.001667 m3
