# Ducto de PVC

- Propiedad del archivo: CYPE Ingenieros S.A.
- Formato: FIEBDC-3/2016
- Programa: Generador de precios de la construcción. CYPE Ingenieros, S.A.
- Fecha: 08/11/2024
- Ámbito geográfico: Paraguay
- Divisa: PYG
- Costes indirectos: 3 %
- Gastos generales: 13 %
- Beneficio industrial: 6 %
- IVA: 10 %

## I Instalaciones

### IV Ventilación

#### IVV Ductos de admisión y extracción para ventilación

**IVV030** m Ducto de PVC.
Ducto de ventilación, formado por tubo liso oblongo, de PVC, de 163x68 mm, DucoFlex "DAIKIN", colocado en posición horizontal. Incluso material auxiliar para montaje y sujeción a la obra, accesorios y piezas especiales.
Criterio de valoración económica: El precio no incluye las compuertas de regulación, las compuertas corta fuego, las rejillas ni los difusores.
Incluye: Replanteo del recorrido del ducto y de la situación de los elementos de sujeción. Presentación en seco de tubos y piezas especiales. Fijación del material auxiliar para montaje y sujeción a la obra. Montaje, conexionado y comprobación de su correcto funcionamiento.
Criterio de medición de proyecto: Longitud proyectada, según documentación gráfica de Proyecto, medida entre los ejes de los elementos o de los puntos a conectar, sin descontar las piezas especiales.
Criterio de medición de obra: Se medirá la longitud realmente ejecutada según especificaciones de Proyecto.

| Código | Ud | Descripción | Rendimiento | Precio | Importe |
|---|---|---|---|---|---|
| mt42dai979a | Ud | Material auxiliar para montaje y sujeción a la obra de los ductos, oblongos, de PVC, de 163x68 mm, DucoFlex "DAIKIN". (material) | 1 | 12293 | 12293.000 |
| mt42dai978e | m | Tubo liso oblongo, de PVC, de 163x68 mm, DucoFlex "DAIKIN", suministrado en barras de 1,15 m de longitud, con el precio incrementado el 20% en concepto de accesorios y piezas especiales. (material) | 1 | 294868 | 294868.000 |
| mo011 | h | Oficial montador. (mano de obra) | 0.04 | 70501.64 | 2820.066 |
| mo080 | h | Medio oficial montador. (mano de obra) | 0.02 | 43989.11 | 879.782 |
| % | % | Herramientas | 2 % | 310860.848 | 6217.217 |
|  |  | Costes directos |  |  | 317078.065 |
