# Boca de ventilación para interiores

- Propiedad del archivo: CYPE INGENIEROS, S.A.
- Formato: FIEBDC-3/2002
- Ámbito geográfico: Paraguay
- Divisa: PYG
- Costes indirectos: 3.00 %
- Gastos generales: 13.00 %
- Beneficio industrial: 6.00 %
- IVA: 10.00 %

## I Instalaciones

### IV Ventilación

#### IVM Ventilación mecánica

**IVM021** Ud Boca de ventilación para interiores.
Boca de ventilación para interiores, adecuada para extracción, DucoVent Design "DAIKIN", con embellecedor cuadrado, de 180x180x52 mm, color blanco RAL 9010, y conexión de 125 mm de diámetro.
Incluye: Replanteo. Colocación.
Criterio de medición de proyecto: Número de unidades previstas, según documentación gráfica de Proyecto.
Criterio de medición de obra: Se medirá el número de unidades realmente ejecutadas según especificaciones de Proyecto.

| Código | Ud | Descripción | Rendimiento | Precio | Importe |
|---|---|---|---|---|---|
| mt42dai970a | Ud | Boca de ventilación para interiores, adecuada para extracción, DucoVent Design "DAIKIN", con embellecedor cuadrado, de 180x180x52 mm, color blanco RAL 9010, y conexión de 125 mm de diámetro. (material) | 1.000 | 1308349.00 | 1308349.00 |
| mo005 | h | Oficial instalador de aire acondicionado. (mano de obra) | 0.185 | 70501.64 | 13042.80 |
| mo104 | h | Medio oficial instalador de aire acondicionado. (mano de obra) | 0.185 | 43905.42 | 8122.50 |
| % | % | Herramientas | 2 % | 1329514.30 | 26590.29 |
|  |  | Costes directos |  |  | 1356104.59 |
