# Ducto semirrígido de polietileno

- Propiedad del archivo: CYPE INGENIEROS, S.A.
- Formato: FIEBDC-3/2002
- Ámbito geográfico: Paraguay
- Divisa: PYG
- Costes indirectos: 3.00 %
- Gastos generales: 13.00 %
- Beneficio industrial: 6.00 %
- IVA: 10.00 %

## I Instalaciones

### IV Ventilación

#### IVV Ductos de admisión y extracción para ventilación

**IVV220** m Ducto semirrígido de polietileno.
Ducto de ventilación, formado por tubo semirrígido circular, multicapa, con la superficie exterior corrugada y la interior lisa, de polietileno (PE), de 63 mm de diámetro exterior, DucoFlex "DAIKIN", con tratamientos antiestático y antibacteriano. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42dai977a | Ud | Material auxiliar para montaje y sujeción a la obra de los ductos semirrígidos, circulares, DucoFlex "DAIKIN", de 63 mm de diámetro exterior. (material) | 1.000 | 2952.00 | 2952.00 |
| mt42dai976c | m | Tubo semirrígido circular, multicapa, con la superficie exterior corrugada y la interior lisa, de polietileno (PE), de 63 mm de diámetro exterior, DucoFlex "DAIKIN", con tratamientos antiestático y antibacteriano, suministrado en rollos de 50 m de longitud, con el precio incrementado el 10% en concepto de accesorios y piezas especiales. (material) | 1.000 | 64936.00 | 64936.00 |
| mo011 | h | Oficial montador. (mano de obra) | 0.087 | 70501.64 | 6133.64 |
| mo080 | h | Medio oficial montador. (mano de obra) | 0.043 | 43989.11 | 1891.53 |
| % | % | Herramientas | 2 % | 75913.17 | 1518.26 |
|  |  | Costes directos |  |  | 77431.43 |
