# Grupo de presión doméstico

- Propiedad del archivo: CYPE Ingenieros S.A.
- Formato: FIEBDC-3/2016
- Programa: Generador de precios de la construcción. CYPE Ingenieros, S.A.
- Fecha: 08/11/2024
- Ámbito geográfico: Paraguay
- Divisa: PYG
- Costes indirectos: 3 %
- Gastos generales: 13 %
- Beneficio industrial: 6 %
- IVA: 10 %

## I Instalaciones

### IF Plomería

#### IFD Depósitos/grupos de presión

**IFD005** Ud Grupo de presión doméstico.
Grupo de presión doméstico, modelo COMPACT AM/10G "EBARA", para suministro de agua en aspiración con carga, formado por: electrobomba centrífuga multietapa horizontal, COMPACT AM/10, con una potencia de 0,75 kW, para una presión máxima de trabajo de 10 bar, temperatura máxima del líquido conducido 35°C, cuerpo de impulsión y soporte de hierro fundido, camisa externa de acero inoxidable AISI 304, impulsor y difusor de tecnopolímero, eje de acero inoxidable AISI 416, cierre mecánico de carbón/cerámica/NBR, motor asíncrono de 2 polos, aislamiento clase F, protección IP44, para alimentación monofásica a 230 V a 230 V y 50 Hz de frecuencia, condensador y protección termoamperimétrica de rearme automático incorporados, con regulación automática de presión mediante presurizador electrónico Watercontrol, y cable eléctrico de conexión con toma de corriente tipo shuko. Incluso tubos entre los distintos elementos y accesorios. Totalmente montado, conexionado y puesto en marcha por la empresa instaladora para la comprobación de su correcto funcionamiento. Sin incluir la instalación eléctrica.
Incluye: Replanteo. Colocación y fijación del grupo de presión. Colocación y fijación de tuberías y accesorios. Conexionado. Puesta en marcha.
Criterio de medición de proyecto: Número de unidades previstas, según documentación gráfica de Proyecto.
Criterio de medición de obra: Se medirá el número de unidades realmente ejecutadas según especificaciones de Proyecto.

| Código | Ud | Descripción | Rendimiento | Precio | Importe |
|---|---|---|---|---|---|
| mt37bce140qa | Ud | Grupo de presión doméstico, modelo COMPACT AM/10G "EBARA", para suministro de agua en aspiración con carga, formado por: electrobomba centrífuga multietapa horizontal, COMPACT AM/10, con una potencia de 0,75 kW, para una presión máxima de trabajo de 10 bar, temperatura máxima del líquido conducido 35°C, cuerpo de impulsión y soporte de hierro fundido, camisa externa de acero inoxidable AISI 304, impulsor y difusor de tecnopolímero, eje de acero inoxidable AISI 416, cierre mecánico de carbón/cerámica/NBR, motor asíncrono de 2 polos, aislamiento clase F, protección IP44, para alimentación monofásica a 230 V a 230 V y 50 Hz de frecuencia, condensador y protección termoamperimétrica de rearme automático incorporados, con regulación automática de presión mediante presurizador electrónico Watercontrol, y cable eléctrico de conexión con toma de corriente tipo shuko. (material) | 1 | 5547398 | 5547398.000 |
| mt37sve010d | Ud | Válvula de esfera de latón niquelado para roscar de 1". (material) | 2 | 127214 | 254428.000 |
| mt37svr010c | Ud | Válvula de retención de latón para roscar de 1". (material) | 1 | 84572 | 84572.000 |
| mt37www050c | Ud | Manguito antivibración, de goma, con rosca de 1", para una presión máxima de trabajo de 10 bar. (material) | 1 | 258425 | 258425.000 |
| mt37www010 | Ud | Material auxiliar para instalaciones de plomería. (material) | 1 | 14654 | 14654.000 |
| mo008 | h | Oficial plomero. (mano de obra) | 5.585 | 70501.64 | 393751.659 |
| mo107 | h | Medio oficial plomero. (mano de obra) | 2.793 | 43905.42 | 122627.838 |
| % | % | Herramientas | 4 % | 6675856.497 | 267034.260 |
|  |  | Costes directos |  |  | 6942890.757 |

## Recursos

**mt37bce140qa** Ud Grupo de presión doméstico
Datos técnicos: Coste energético 488.010 MJ; Emisión de CO2 34.330 kg
Residuos:
- embalaje: re150101 Envases de papel y cartón. (componente de residuo); rendimiento 1.58 kg; Código LER 15 01 01; Masa del elemento 1 kg; Volumen 0.001333 m3

**mt37sve010d** Ud Válvula de esfera de latón niquelado para roscar de 1"
Datos técnicos: Coste energético 843.399 MJ; Emisión de CO2 56.701 kg
Residuos:
- embalaje: re150101 Envases de papel y cartón; rendimiento 0.072 kg

**mt37svr010c** Ud Válvula de retención de latón para roscar de 1"
Datos técnicos: Coste energético 852.184 MJ; Emisión de CO2 57.291 kg
Residuos:
- embalaje: re150101 Envases de papel y cartón; rendimiento 0.072 kg

**mt37www050c** Ud Manguito antivibración, de goma, con rosca de 1", para una presión máxima de trabajo de 10 bar
Datos técnicos: Coste energético 156.178 MJ; Emisión de CO2 13.896 kg
Residuos:
- embalaje: re150101 Envases de papel y cartón; rendimiento 0.072 kg
