# Grupo de presión

- Propiedad del archivo: CYPE Ingenieros S.A.
- Formato: FIEBDC-3/2016
- Programa: Generador de precios de la construcción. CYPE Ingenieros, S.A.
- Fecha: 08/11/2024
- Ámbito geográfico: Paraguay
- Divisa: PYG
- Costes indirectos: 3 %
- Gastos generales: 13 %
- Beneficio industrial: 6 %
- IVA: 10 %

## I Instalaciones

### IO Contra incendios

#### IOB Sistemas de abastecimiento de agua

**IOB021** Ud Grupo de presión.
Grupo de presión de agua contra incendios, modelo COMPACFIRE AFU 12 MATRIX 18-6/4-EJ TRD "EBARA", formado por: una bomba principal centrífuga monobloc MATRIX 18-6/4, camisa exterior, impulsor, base portacierre y eje de acero inoxidable AISI 304, accionada por motor asíncrono de 2 polos de 4 kW, aislamiento clase F, protección IP55, eficiencia IE3, para alimentación trifásica a 230/400 V, una bomba auxiliar jockey CVM A/12, con camisa externa de acero inoxidable AISI 304, eje de acero inoxidable AISI 416, cuerpos de aspiración e impulsión y contrabridas de hierro fundido, difusores de policarbonato con fibra de vidrio, accionada por motor eléctrico de 0,9 kW, depósito hidroneumático de 24 l, bancada metálica, válvulas de corte, antirretorno y de aislamiento, manómetros, tablero eléctrico de fuerza y control para la operación totalmente automática del grupo, soporte metálico para tablero eléctrico, colector de impulsión. Incluso soportes, piezas especiales y accesorios.
Incluye: Replanteo y trazado de tubos. Colocación y fijación del grupo de presión. Colocación y fijación de tubos y accesorios. Montaje, conexionado y comprobación de su correcto funcionamiento.
Criterio de medición de proyecto: Número de unidades previstas, según documentación gráfica de Proyecto.
Criterio de medición de obra: Se medirá el número de unidades realmente ejecutadas según especificaciones de Proyecto.

| Código | Ud | Descripción | Rendimiento | Precio | Importe |
|---|---|---|---|---|---|
| mt37bce092c | Ud | Grupo de presión de agua contra incendios, modelo COMPACFIRE AFU 12 MATRIX 18-6/4-EJ TRD "EBARA", formado por: una bomba principal centrífuga monobloc MATRIX 18-6/4, camisa exterior, impulsor, base portacierre y eje de acero inoxidable AISI 304, accionada por motor asíncrono de 2 polos de 4 kW, aislamiento clase F, protección IP55, eficiencia IE3, para alimentación trifásica a 230/400 V, una bomba auxiliar jockey CVM A/12, con camisa externa de acero inoxidable AISI 304, eje de acero inoxidable AISI 416, cuerpos de aspiración e impulsión y contrabridas de hierro fundido, difusores de policarbonato con fibra de vidrio, accionada por motor eléctrico de 0,9 kW, depósito hidroneumático de 24 l, bancada metálica, válvulas de corte, antirretorno y de aislamiento, manómetros, tablero eléctrico de fuerza y control para la operación totalmente automática del grupo, soporte metálico para tablero eléctrico, colector de impulsión, piezas especiales y accesorios, montado, conexionado y probado en fábrica. (material) | 1 | 41438019 | 41438019.000 |
| mt37bce910a | Ud | Puesta en marcha de grupo de presión de agua contra incendios con una bomba principal y una bomba auxiliar jockey, "EBARA". (material) | 1 | 1758421 | 1758421.000 |
| mo008 | h | Oficial plomero. (mano de obra) | 7.609 | 70501.64 | 536446.979 |
| mo107 | h | Medio oficial plomero. (mano de obra) | 7.609 | 43905.42 | 334076.341 |
| % | % | Herramientas | 2 % | 44066963.320 | 881339.266 |
|  |  | Costes directos |  |  | 44948302.586 |

## Recursos

**mt37bce092c** Ud Grupo de presión de agua contra incendios
Datos técnicos: Coste energético 3640.647 MJ; Emisión de CO2 452.762 kg
Residuos:
- embalaje: re150101 Envases de papel y cartón. (componente de residuo); rendimiento 1.661 kg; Código LER 15 01 01; Masa del elemento 1 kg; Volumen 0.001333 m3
