# Protección de aceras y de cordones de vereda

- Propiedad del archivo: CYPE INGENIEROS, S.A.
- Formato: FIEBDC-3/2002
- Ámbito geográfico: Paraguay
- Divisa: PYG
- Costes indirectos: 3.00 %
- Gastos generales: 13.00 %
- Beneficio industrial: 6.00 %
- IVA: 10.00 %

## 0 Trabajos preliminares

### 0C Protecciones provisionales

#### 0CA Aceras y cordones de vereda

**0CA010** m² Protección de aceras y de cordones de vereda.
Protección de aceras y de cordones de vereda existentes que pudieran verse afectados por el paso de vehículos durante los trabajos, mediante extendido de lámina separadora de polietileno, con una masa superficial de 230 g/m² y base de hormigón masivo de 10 cm de espesor, realizada con hormigón fck 150, HM-15/B/19/I elaborado en planta y vaciado con bomba.
Incluye: Colocación de la lámina separadora. Replanteo de las juntas de construcción y de dilatación. Tendido de niveles mediante toques, fajas fajas fajas fajas fajas maestras de hormigón. Riego de la superficie base. Formación de juntas de construcción y de juntas perimetrales de dilatación. Vaciado y compactación del hormigón. Curado del hormigón. Demolición del piso con martillo neumático. Fragmentación de los escombros en piezas manejables. Retirada y acopio de escombros. Limpieza de los restos de obra. Carga manual de escombros sobre camión o contenedor.
Criterio de medición de proyecto: Superficie medida según documentación gráfica de Proyecto.
Criterio de medición de obra: Se medirá la superficie realmente ejecutada según especificaciones de Proyecto.

| Código | Ud | Descripción | Rendimiento | Precio | Importe |
|---|---|---|---|---|---|
| mt16png010e | m² | Film de polietileno de 0,25 mm de espesor y 230 g/m² de masa superficial. (material) | 1.100 | 5363.70 | 5900.07 |
| mt10hmf130gnd | m³ | Hormigón masivo fck 150, bombeable, tipo HM-15/B/19/I, elaborado en planta. (material) | 0.105 | 682286.67 | 71640.10 |
| mq06vib020 | h | Regla vibrante de 3 m. (maquinaria) | 0.092 | 30047.16 | 2764.34 |
| mq06bhe010 | h | Camión bomba estacionado en obra, para bombeo de hormigón. (maquinaria) | 0.005 | 1093810.04 | 5469.05 |
| mq05mai030 | h | Martillo neumático. (maquinaria) | 0.165 | 26251.75 | 4331.54 |
| mq05pdm010a | h | Compresor portátil eléctrico 2 m³/min de caudal. (maquinaria) | 0.165 | 24514.14 | 4044.83 |
| mo020 | h | Oficial de construcción. (mano de obra) | 0.069 | 66739.25 | 4605.01 |
| mo113 | h | Ayudante de construcción. (mano de obra) | 0.195 | 41172.67 | 8028.67 |
| mo077 | h | Medio oficial de construcción. (mano de obra) | 0.035 | 42789.48 | 1497.63 |
| mo112 | h | Ayudante especializado de construcción. (mano de obra) | 0.189 | 41846.53 | 7908.99 |
| % | % | Herramientas | 2 % | 116190.23 | 2323.80 |
|  |  | Costes directos |  |  | 118514.03 |
