# Muro de gaviones de malla de doble torsión

- Propiedad del archivo: CYPE INGENIEROS, S.A.
- Formato: FIEBDC-3/2002
- Ámbito geográfico: Paraguay
- Divisa: PYG
- Costes indirectos: 3.00 %
- Gastos generales: 13.00 %
- Beneficio industrial: 6.00 %
- IVA: 10.00 %

## C Fundaciones

### CC Muros de contención

#### CCG Muros de gaviones

**CCG010** m³ Muro de gaviones de malla de doble torsión.
Muro de gaviones con una cara vista compuesto por gavión de 3000x1000x1000 mm de malla de doble torsión, hexagonal, de 50x70 mm, de alambre de acero galvanizado de 2,0 mm de diámetro; y relleno con medios mecánicos con piedra granítica, de granulometría comprendida entre 70 y 250 mm; montaje y desmontaje del sistema de encofrado necesario para evitar la deformación de los gaviones durante su llenado y asegurar la alineación y aplomado de la estructura. Incluso cable de acero para sujeción del gavión.
Incluye: Replanteo. Preparación de la superficie de apoyo. Extendido de los gaviones. Amarre de las aristas. Montaje del sistema de encofrado de los paramentos vistos de los gaviones. Relleno de los gaviones. Cierre y atado final de los gaviones. Desmontaje del sistema de encofrado. Retirada del material sobrante.
Criterio de medición de proyecto: Volumen medido sobre la sección teórica de cálculo, según documentación gráfica de Proyecto.
Criterio de medición de obra: Se medirá el volumen teórico ejecutado según especificaciones de Proyecto.

| Código | Ud | Descripción | Rendimiento | Precio | Importe |
|---|---|---|---|---|---|
| mt07etf030e | Ud | Gavión de 3000x1000x1000 mm de malla de doble torsión, hexagonal, de 50x70 mm, de alambre de acero galvanizado de 2 mm de diámetro. (material) | 0.350 | 243545.52 | 85240.93 |
| mt50spa052b | m | Tablón de madera de pino, de 20x7,2 cm. (material) | 0.300 | 39726.09 | 11917.83 |
| mt50spa101 | kg | Clavos de acero. (material) | 0.075 | 11763.35 | 882.25 |
| mt50spa081a | Ud | Puntal metálico telescópico, de hasta 3 m de altura. (material) | 0.010 | 120986.60 | 1209.87 |
| mt50spr100a | m | Cable de acero de 2 mm de diámetro, para sujeción de malla de doble torsión. (material) | 1.750 | 10075.58 | 17632.27 |
| mt06psm010c | m³ | Piedra granítica de granulometría comprendida entre 70 y 250 mm, con desgaste en el ensayo de Los Ángeles < 50. (material) | 1.100 | 138801.22 | 152681.34 |
| mq01exn020a | h | Retroexcavadora hidráulica sobre neumáticos, de 105 kW. (maquinaria) | 0.089 | 298224.13 | 26541.95 |
| mq04cab010c | h | Camión basculante de 12 t de carga, de 162 kW. (maquinaria) | 0.075 | 258461.05 | 19384.58 |
| mo041 | h | Oficial de construcción de obra civil. (mano de obra) | 0.437 | 66739.25 | 29165.05 |
| mo087 | h | Medio oficial de construcción de obra civil. (mano de obra) | 2.181 | 42789.48 | 93323.86 |
| % | % | Herramientas | 2 % | 437979.93 | 8759.60 |
|  |  | Costes directos |  |  | 446739.53 |
