# Muro de gaviones de armadura secundaria de distribución

- Propiedad del archivo: CYPE INGENIEROS, S.A.
- Formato: FIEBDC-3/2002
- Ámbito geográfico: Paraguay
- Divisa: PYG
- Costes indirectos: 3.00 %
- Gastos generales: 13.00 %
- Beneficio industrial: 6.00 %
- IVA: 10.00 %

## C Fundaciones

### CC Muros de contención

#### CCG Muros de gaviones

**CCG020** m³ Muro de gaviones de armadura secundaria de distribución.
Muro de gaviones con una cara vista, de 2000x1000x1000 mm de armadura secundaria de distribución, de alambre de acero galvanizado de 4,5 mm de diámetro, con una apertura de malla de 100x100 mm en todas las caras; con diafragma intermedio de 1000x1000 m de armadura secundaria de distribución, de alambre de acero galvanizado de 4,5 mm de diámetro, con una apertura de malla de 100x100 mm, grapado perpendicularmente a las mallas de cara, traseras, suelo y tapa del gavión; y relleno con medios manuales de las caras vistas del gavión con cantos rodados, consiguiendo una alineación perfecta de las caras, y con medios mecánicos del resto del gavión con piedra caliza, de granulometría comprendida entre 70 y 250 mm; montaje y desmontaje del sistema de encofrado necesario para evitar la deformación de los gaviones durante su llenado y asegurar la alineación y aplomado de la estructura. Incluso tensores y grapas para conformar adecuadamente los gaviones.
Incluye: Replanteo. Preparación de la superficie de apoyo. Colocación de las mallas del gavión, fijadas con grapas. Colocación de los diafragmas intermedios, fijados con grapas. Colocación de los tensores. Montaje del sistema de encofrado de los paramentos vistos de los gaviones. Relleno de los gaviones. Desmontaje del sistema de encofrado. Retirada del material sobrante.
Criterio de medición de proyecto: Volumen medido sobre la sección teórica de cálculo, según documentación gráfica de Proyecto.
Criterio de medición de obra: Se medirá el volumen teórico ejecutado según especificaciones de Proyecto.

| Código | Ud | Descripción | Rendimiento | Precio | Importe |
|---|---|---|---|---|---|
| mt07etf010b | Ud | Gavión de 2000x1000x1000 mm de armadura secundaria de distribución, de alambre de acero galvanizado, de 4,5 mm de diámetro, con una apertura de malla de 100x100 mm en todas las caras, con una resistencia a la corrosión en niebla salina superior a 3000 horas según ISO 10289 e ISO 9227, una resistencia a la tracción del alambre de entre 500 y 800 N/mm² y una resistencia mínima de las soldaduras de un 75% de la resistencia del alambre. (material) | 0.500 | 393222.27 | 196611.14 |
| mt07etf015a | Ud | Diafragma intermedio de 1000x1000 m de armadura secundaria de distribución, de alambre de acero galvanizado, de 4,5 mm de diámetro, con una apertura de malla de 100x100 mm, con una resistencia a la corrosión en niebla salina superior a 3000 horas según ISO 10289 e ISO 9227, una resistencia a la tracción del alambre de entre 500 y 800 N/mm² y una resistencia mínima de las soldaduras de un 75% de la resistencia del alambre. (material) | 1.500 | 39897.73 | 59846.60 |
| mt50spa052b | m | Tablón de madera de pino, de 20x7,2 cm. (material) | 0.300 | 39726.09 | 11917.83 |
| mt50spa101 | kg | Clavos de acero. (material) | 0.075 | 11763.35 | 882.25 |
| mt50spa081a | Ud | Puntal metálico telescópico, de hasta 3 m de altura. (material) | 0.010 | 120986.60 | 1209.87 |
| mt07etf020a | Ud | Tensor de alambre de acero galvanizado, de 5 mm de diámetro y 510 mm de longitud, con una resistencia a la corrosión en niebla salina superior a 3000 horas según ISO 10289 e ISO 9227, una resistencia a la tracción del alambre de entre 500 y 800 N/mm² y una resistencia mínima de las soldaduras de un 75% de la resistencia del alambre. (material) | 8.000 | 2753.36 | 22026.88 |
| mt07etf025a | Ud | Grapa de alambre de acero galvanizado, de 3 mm de diámetro, con una resistencia a la tracción superior a 1720 N/mm² y una resistencia a la apertura superior a 2000 N/mm². (material) | 80.000 | 183.90 | 14712.00 |
| mt06psm010e | m³ | Cantos rodados de granulometría comprendida entre 70 y 250 mm, con desgaste en el ensayo de Los Ángeles < 50. (material) | 0.220 | 159541.86 | 35099.21 |
| mt06psm010a | m³ | Piedra caliza de granulometría comprendida entre 70 y 250 mm, con desgaste en el ensayo de Los Ángeles < 50. (material) | 0.880 | 124442.86 | 109509.72 |
| mq01exn020a | h | Retroexcavadora hidráulica sobre neumáticos, de 105 kW. (maquinaria) | 0.071 | 298224.13 | 21173.91 |
| mq04cab010c | h | Camión basculante de 12 t de carga, de 162 kW. (maquinaria) | 0.075 | 258461.05 | 19384.58 |
| mo041 | h | Oficial de construcción de obra civil. (mano de obra) | 0.347 | 66739.25 | 23158.52 |
| mo087 | h | Medio oficial de construcción de obra civil. (mano de obra) | 1.739 | 42789.48 | 74410.91 |
| % | % | Herramientas | 4 % | 589943.42 | 23597.74 |
|  |  | Costes directos |  |  | 613541.16 |
