# Desmontaje de cartel mural

- Propiedad del archivo: CYPE INGENIEROS, S.A.
- Formato: FIEBDC-3/2002
- Ámbito geográfico: Paraguay
- Divisa: PYG
- Costes indirectos: 3.00 %
- Gastos generales: 13.00 %
- Beneficio industrial: 6.00 %
- IVA: 10.00 %

## D Demoliciones

### DT Equipamiento urbano

#### DTM Equipamiento urbano

**DTM050** Ud Desmontaje de cartel mural.
Desmontaje de cartel mural de chapa de acero, de hasta 3 m² de superficie, con martillo neumático, y carga manual sobre camión o contenedor.
Criterio de valoración económica: El precio incluye la reparación de desperfectos en la superficie de apoyo.
Incluye: Desmontaje del elemento. Reparación de la superficie de apoyo. Retirada y acopio del material desmontado. Limpieza de los restos de obra. Carga manual del material desmontado y restos de obra sobre camión o contenedor.
Criterio de medición de proyecto: Número de unidades previstas, según documentación gráfica de Proyecto.
Criterio de medición de obra: Se medirá el número de unidades realmente desmontadas según especificaciones de Proyecto.

| Código | Ud | Descripción | Rendimiento | Precio | Importe |
|---|---|---|---|---|---|
| mq05mai030 | h | Martillo neumático. (maquinaria) | 0.194 | 26594.38 | 5159.31 |
| mq05pdm110 | h | Compresor portátil diesel media presión 10 m³/min. (maquinaria) | 0.102 | 45106.43 | 4600.86 |
| mo041 | h | Oficial de construcción de obra civil. (mano de obra) | 0.201 | 71617.94 | 14395.21 |
| mo087 | h | Medio oficial de construcción de obra civil. (mano de obra) | 0.296 | 45914.45 | 13590.68 |
| % | % | Herramientas | 2 % | 37746.06 | 754.92 |
|  |  | Costes directos |  |  | 38500.98 |
