# Tubo de fundición dúctil

- Propiedad del archivo: CYPE INGENIEROS, S.A.
- Formato: FIEBDC-3/2002
- Ámbito geográfico: Paraguay
- Divisa: PYG
- Costes indirectos: 3.00 %
- Gastos generales: 13.00 %
- Beneficio industrial: 6.00 %
- IVA: 10.00 %

## I Instalaciones

### IU Urbanas

#### IUA Redes de agua potable

**IUA010** m Tubo de fundición dúctil.
Tubo de fundición dúctil para unión por toma de corriente y caña, con junta elastomérica estándar, de 300 mm de diámetro nominal. Incluso juntas de goma y lubricante para montaje.
Criterio de valoración económica: El precio incluye los equipos y la maquinaria necesarios para el desplazamiento y la disposición en obra de los elementos.
Incluye: Replanteo del recorrido de la tubería. Descenso y colocación de los tubos en el fondo de la zanja. Montaje, conexionado y comprobación de su correcto funcionamiento.
Criterio de medición de proyecto: Longitud medida según documentación gráfica de Proyecto.
Criterio de medición de obra: Se medirá la longitud realmente ejecutada según especificaciones de Proyecto.

| Código | Ud | Descripción | Rendimiento | Precio | Importe |
|---|---|---|---|---|---|
| mt37tfd010ha | m | Tubo de fundición dúctil para unión por toma de corriente y caña, con junta elastomérica estándar, de 300 mm de diámetro nominal. (material) | 1.000 | 974185.14 | 974185.14 |
| mt11ade100a | kg | Lubricante para unión mediante junta elástica de tubos y accesorios. (material) | 0.006 | 222170.42 | 1333.02 |
| mq04cag010a | h | Camión con grúa de hasta 6 t. (maquinaria) | 0.022 | 318169.92 | 6999.74 |
| mo008 | h | Oficial plomero. (mano de obra) | 0.050 | 68578.53 | 3428.93 |
| mo107 | h | Medio oficial plomero. (mano de obra) | 0.050 | 42707.99 | 2135.40 |
| % | % | Herramientas | 2 % | 988082.23 | 19761.64 |
|  |  | Costes directos |  |  | 1007843.87 |
