# Pieza para tubo de PVC

- Propiedad del archivo: CYPE INGENIEROS, S.A.
- Formato: FIEBDC-3/2002
- Ámbito geográfico: Paraguay
- Divisa: PYG
- Costes indirectos: 3.00 %
- Gastos generales: 13.00 %
- Beneficio industrial: 6.00 %
- IVA: 10.00 %

## I Instalaciones

### IU Urbanas

#### IUA Redes de agua potable

**IUA031** Ud Pieza para tubo de PVC.
Manguito para unión Gibault de fundición dúctil, para tubos de PVC con unión con junta elástica de 110 mm de diámetro exterior, PN=16 atm, acabado con pintura epoxi, con tuercas y arandelas de acero cincado y juntas elásticas de caucho nitrilo.
Incluye: Replanteo. Montaje y conexionado.
Criterio de medición de proyecto: Número de unidades previstas, según documentación gráfica de Proyecto.
Criterio de medición de obra: Se medirá el número de unidades realmente ejecutadas según especificaciones de Proyecto.

| Código | Ud | Descripción | Rendimiento | Precio | Importe |
|---|---|---|---|---|---|
| mt37tvq100a | Ud | Manguito para unión Gibault de fundición dúctil, para tubos de PVC con unión con junta elástica de 110 mm de diámetro exterior, PN=16 atm, acabado con pintura epoxi, con tuercas y arandelas de acero cincado y juntas elásticas de caucho nitrilo. (material) | 1.000 | 404828.29 | 404828.29 |
| mo008 | h | Oficial plomero. (mano de obra) | 0.195 | 68578.53 | 13372.81 |
| mo107 | h | Medio oficial plomero. (mano de obra) | 0.195 | 42707.99 | 8328.06 |
| % | % | Herramientas | 2 % | 426529.16 | 8530.58 |
|  |  | Costes directos |  |  | 435059.74 |
