# Encachado drenante

- Propiedad del archivo: CYPE INGENIEROS, S.A.
- Formato: FIEBDC-3/2002
- Ámbito geográfico: Paraguay
- Divisa: PYG
- Costes indirectos: 3.00 %
- Gastos generales: 13.00 %
- Beneficio industrial: 6.00 %
- IVA: 10.00 %

## I Instalaciones

### IU Urbanas

#### IUD Redes y sistemas de drenaje

**IUD100** m² Encachado drenante.
Formación de encachado drenante sobre el terreno para recogida de aguas pluviales, compuesto por: capa de 25 cm de grava de cantera de piedra caliza, Ø40/70 mm, extendido con medios mecánicos y compactación con medios manuales. Incluso carga, transporte y descarga a pie de tajo de los agregados a utilizar en los trabajos de relleno y regado de los mismos.
Incluye: Transporte y descarga del material a pie de tajo. Extendido del material de relleno en tongadas de espesor uniforme. Riego de la capa. Compactación y nivelación.
Criterio de medición de proyecto: Superficie medida según documentación gráfica de Proyecto.
Criterio de medición de obra: Se medirá la superficie realmente ejecutada según especificaciones de Proyecto.

| Código | Ud | Descripción | Rendimiento | Precio | Importe |
|---|---|---|---|---|---|
| mt01are010a | m³ | Grava de cantera de piedra caliza, de 40 a 70 mm de diámetro. (material) | 0.250 | 112949.22 | 28237.31 |
| mq01pan010a | h | Pala cargadora sobre neumáticos de 120 kW/1,9 m³. (maquinaria) | 0.013 | 258846.51 | 3365.00 |
| mq02cia020j | h | Camión cisterna, de 8 m³ de capacidad. (maquinaria) | 0.013 | 683057.43 | 8879.75 |
| mq02rod010d | h | Bandeja vibrante de guiado manual, de 300 kg, ancho de trabajo 70 cm, reversible. (maquinaria) | 0.013 | 41114.21 | 534.48 |
| mo113 | h | Ayudante de construcción. (mano de obra) | 0.277 | 41172.67 | 11404.83 |
| % | % | Herramientas | 2 % | 52421.37 | 1048.43 |
|  |  | Costes directos |  |  | 53469.80 |
