# Apoyo metálico de presilla

- Propiedad del archivo: CYPE INGENIEROS, S.A.
- Formato: FIEBDC-3/2002
- Ámbito geográfico: Paraguay
- Divisa: PYG
- Costes indirectos: 3.00 %
- Gastos generales: 13.00 %
- Beneficio industrial: 6.00 %
- IVA: 10.00 %

## I Instalaciones

### IU Urbanas

#### IUL Líneas aéreas

**IUL013** Ud Apoyo metálico de presilla.
Apoyo metálico de presilla, de 20 m de altura y 1400 daN de esfuerzo nominal, compuesto de cabeza prismática y fuste troncopiramidal de sección cuadrada, empotrado en dado de hormigón fck 250, HM-25/B/20/I, elaborado en planta, vaciado desde camión, en suelo no cohesivo. Incluso excavación para fundación con medios mecánicos, transporte y descarga. Totalmente montado.
Incluye: Replanteo. Transporte y descarga. Excavación de la fundación. Eliminación de las tierras sueltas del fondo de la excavación. Izado del apoyo. Colocación y aplomado. Vaciado y compactación del hormigón. Eliminación de restos, limpieza final y retirada de escombros. Carga de escombros sobre camión o contenedor.
Criterio de medición de proyecto: Número de unidades previstas, según documentación gráfica de Proyecto.
Criterio de medición de obra: Se medirá el número de unidades realmente ejecutadas según especificaciones de Proyecto.

| Código | Ud | Descripción | Rendimiento | Precio | Importe |
|---|---|---|---|---|---|
| mt35pya040xv | Ud | Apoyo metálico de presilla, de 20 m de altura y 1400 daN de esfuerzo nominal, compuesto de cabeza prismática y fuste troncopiramidal de sección cuadrada. (material) | 1.000 | 20450200.04 | 20450200.04 |
| mt10hmf130nFd | m³ | Hormigón masivo fck 250, tipo HM-25/B/19/I, elaborado en planta. (material) | 4.508 | 888028.86 | 4003234.10 |
| mq01exn010i | h | Miniretroexcavadora sobre neumáticos, de 37,5 kW. (maquinaria) | 0.506 | 294042.25 | 148785.38 |
| mq04cag010a | h | Camión con grúa de hasta 6 t. (maquinaria) | 2.671 | 318169.92 | 849831.86 |
| mo020 | h | Oficial de construcción. (mano de obra) | 3.237 | 66739.25 | 216034.95 |
| mo077 | h | Medio oficial de construcción. (mano de obra) | 3.237 | 42789.48 | 138509.55 |
| % | % | Herramientas | 2 % | 25806595.88 | 516131.92 |
|  |  | Costes directos |  |  | 26322727.80 |
