# Canaleta de drenaje de PVC

- Propiedad del archivo: CYPE INGENIEROS, S.A.
- Formato: FIEBDC-3/2002
- Ámbito geográfico: Paraguay
- Divisa: PYG
- Costes indirectos: 3.00 %
- Gastos generales: 13.00 %
- Beneficio industrial: 6.00 %
- IVA: 10.00 %

## I Instalaciones

### IU Urbanas

#### IUS Redes de saneamiento

**IUS082** m Canaleta de drenaje de PVC.
Canaleta prefabricada de PVC, de 500 mm de longitud, 200 mm de ancho y 130 mm de altura con rejilla de garaje de fundición, carga de rotura 400 kN, de 500 mm de longitud y 200 mm de ancho, sobre solera de hormigón masivo fck 250, HM-25/B/20/I de 20 cm de espesor. Incluso piezas especiales y sifón en línea registrable.
Criterio de valoración económica: El precio no incluye la excavación ni el relleno del trasdós.
Incluye: Replanteo del recorrido de la canaleta de drenaje. Vaciado y compactación del hormigón en formación de solera. Colocación de la canaleta de drenaje sobre la base de hormigón. Montaje de los accesorios en la canaleta de drenaje. Ejecución de taladros para el conexionado de la tubería a la canaleta de drenaje. Empalme y rejuntado de la tubería a la canaleta de drenaje. Colocación del sifón en línea. Comprobación de su correcto funcionamiento.
Criterio de medición de proyecto: Longitud medida en proyección horizontal, según documentación gráfica de Proyecto.
Criterio de medición de obra: Se medirá, en proyección horizontal, la longitud realmente ejecutada según especificaciones de Proyecto.

| Código | Ud | Descripción | Rendimiento | Precio | Importe |
|---|---|---|---|---|---|
| mt10hmf130nFd | m³ | Hormigón masivo fck 250, tipo HM-25/B/19/I, elaborado en planta. (material) | 0.156 | 888028.86 | 138532.50 |
| mt11cng010b | Ud | Canaleta prefabricada de PVC, de 500 mm de longitud, 200 mm de ancho y 130 mm de altura, incluso piezas especiales. (material) | 2.000 | 272754.68 | 545509.36 |
| mt11var120b | Ud | Sifón en línea de PVC, color gris, registrable, con unión macho/hembra, de 110 mm de diámetro. (material) | 1.000 | 472939.05 | 472939.05 |
| mt11cng020t | Ud | Rejilla de garaje de fundición, carga de rotura 400 kN, de 500 mm de longitud y 200 mm de ancho. (material) | 2.000 | 483779.85 | 967559.70 |
| au00auh020 |  | Canaleta para vaciado del hormigón. | 1.000 | 0.00 | 0.00 |
| au00auh040 |  | Vibrador de hormigón, eléctrico. | 1.000 | 0.00 | 0.00 |
| mo041 | h | Oficial de construcción de obra civil. (mano de obra) | 0.692 | 66739.25 | 46183.56 |
| mo087 | h | Medio oficial de construcción de obra civil. (mano de obra) | 0.346 | 42789.48 | 14805.16 |
| % | % | Herramientas | 2 % | 2185529.33 | 43710.59 |
|  |  | Costes directos |  |  | 2229239.92 |
