# Colector enterrado de poliéster

- Propiedad del archivo: CYPE INGENIEROS, S.A.
- Formato: FIEBDC-3/2002
- Ámbito geográfico: Paraguay
- Divisa: PYG
- Costes indirectos: 3.00 %
- Gastos generales: 13.00 %
- Beneficio industrial: 6.00 %
- IVA: 10.00 %

## I Instalaciones

### IU Urbanas

#### IUS Redes de saneamiento

**IUS013** m Colector enterrado de poliéster.
Colector enterrado en terreno no agresivo, formado por tubo de poliéster reforzado con fibra de vidrio (PRFV), diámetro nominal 400 mm, rigidez anular nominal 5 kN/m², y sección circular, con una pendiente mínima del 0,50%, para conducción de saneamiento sin presión, colocado sobre colchón de arena de 10 cm de espesor, debidamente compactada y nivelada con pisón vibrante de guiado manual, relleno lateral compactando hasta los riñones y posterior relleno con la misma arena hasta 30 cm por encima de la generatriz superior. Incluso, manguito con junta de EPDM en un extremo del tubo, lubricante para montaje, accesorios y piezas especiales.
Criterio de valoración económica: El precio incluye los equipos y la maquinaria necesarios para el desplazamiento y la disposición en obra de los elementos, pero no incluye la excavación ni el relleno principal.
Incluye: Replanteo del recorrido del colector. Presentación en seco de los tubos. Vertido de la arena en el fondo de la zanja. Descenso y colocación de los tubos en el fondo de la zanja. Montaje, conexionado y comprobación de su correcto funcionamiento. Ejecución del relleno envolvente.
Criterio de medición de proyecto: Longitud medida en proyección horizontal, entre caras interiores de registros u otros elementos de unión, según documentación gráfica de Proyecto.
Criterio de medición de obra: Se medirá, en proyección horizontal, la longitud realmente ejecutada según especificaciones de Proyecto, entre caras interiores de registros u otros elementos de unión, incluyendo los tramos ocupados por piezas especiales.

| Código | Ud | Descripción | Rendimiento | Precio | Importe |
|---|---|---|---|---|---|
| mt11ade010aa | m | Tubo para saneamiento de poliéster reforzado con fibra de vidrio (PRFV), fabricado por centrifugación, diámetro nominal 400 mm, diámetro exterior 427 mm, diámetro interior 410 mm, rigidez anular nominal 5 kN/m², presión nominal 1 atm, longitud nominal 6 m, incluso manguito con junta de EPDM en un extremo del tubo. (material) | 1.050 | 886913.21 | 931258.87 |
| mt11ade100a | kg | Lubricante para unión mediante junta elástica de tubos y accesorios. (material) | 0.007 | 222170.42 | 1555.19 |
| mt01ara010a | m³ | Arena con granulometría de 0 a 5 mm de diámetro, limpia. (material) | 0.541 | 86143.00 | 46603.36 |
| mq04cag010b | h | Camión con grúa de hasta 10 t. (maquinaria) | 0.119 | 360314.05 | 42877.37 |
| mq01ret020b | h | Retrocargadora sobre neumáticos, de 70 kW. (maquinaria) | 0.075 | 234975.81 | 17623.19 |
| mq02rop020 | h | Pisón vibrante de guiado manual, de 80 kg, con placa de 30x30 cm, tipo rana. (maquinaria) | 0.446 | 22519.56 | 10043.72 |
| mo041 | h | Oficial de construcción de obra civil. (mano de obra) | 0.332 | 66739.25 | 22157.43 |
| mo087 | h | Medio oficial de construcción de obra civil. (mano de obra) | 0.159 | 42789.48 | 6803.53 |
| % | % | Herramientas | 2 % | 1078922.66 | 21578.45 |
|  |  | Costes directos |  |  | 1100501.11 |
