# Registro cloacal prefabricado de PVC corrugado

- Propiedad del archivo: CYPE INGENIEROS, S.A.
- Formato: FIEBDC-3/2002
- Ámbito geográfico: Paraguay
- Divisa: PYG
- Costes indirectos: 3.00 %
- Gastos generales: 13.00 %
- Beneficio industrial: 6.00 %
- IVA: 10.00 %

## I Instalaciones

### IU Urbanas

#### IUS Redes de saneamiento

**IUS065** Ud Registro cloacal prefabricado de PVC corrugado.
Formación de registro cloacal con escalera de diámetro nominal 1000 mm y altura nominal 3 m, para colector de 160 mm de diámetro, totalmente estanco, compuesto por cuerpo de PVC de doble pared, la exterior corrugada y la interior lisa, color teja RAL 8023, rigidez anular nominal 8 kN/m², con los escalones instalados, ciego (sin taladros prefabricados, de modo que las acometidas y entronques del colector se perforen y fabriquen in situ), y cono reductor de polietileno de alta densidad, de 600 mm de diámetro nominal en la boca, para colocar sobre el cuerpo del pozo, sobre solera de 30 cm de espesor de hormigón armado fck 300, HA-30/B/19/IIb+Qb, encastre del cuerpo del colector 10 cm en dicha solera, ligeramente reforzada con armadura secundaria de distribución ensamblada "in situ" ø 8 c/20 - ø 8 c/20 de acero AP 500, y losa alrededor de la boca del cono de 150x150 cm y 20 cm de espesor de hormigón masivo fck 300, HM-30/B/20/I+Qb; con cierre de tapa circular con bloqueo y marco de fundición carga de rotura 400 kN, instalado en calzadas de calles, incluyendo las peatonales, o zonas de estacionamiento para todo tipo de vehículos.
Criterio de valoración económica: El precio incluye los equipos y la maquinaria necesarios para el desplazamiento y la disposición en obra de los elementos, pero no incluye la excavación ni el relleno del trasdós.
Incluye: Replanteo. Colocación de la armadura secundaria de distribución para la solera. Vaciado y compactación del hormigón en formación de solera. Montaje. Ejecución de taladros para el conexionado de los colectores al pozo. Conexionado de los colectores al pozo. Vaciado y compactación del hormigón para formación de la losa alrededor de la boca del cono. Colocación de marco, tapa de registro y accesorios. Comprobación de su correcto funcionamiento.
Criterio de medición de proyecto: Número de unidades previstas, según documentación gráfica de Proyecto.
Criterio de medición de obra: Se medirá el número de unidades realmente ejecutadas según especificaciones de Proyecto.

| Código | Ud | Descripción | Rendimiento | Precio | Importe |
|---|---|---|---|---|---|
| mt10haf130jbzh | m³ | Hormigón fck 300, tipo HA-30/B/19/IIb+Qb según EHE-08, elaborado en planta, con cemento resistente a sulfatos. (material) | 0.530 | 1330892.39 | 705372.97 |
| mt07ame141hhi3 | m² | Armadura secundaria de distribución ensamblada "in situ" ø 8 c/20 - ø 8 c/20 de acero AP 500, según NP 4007 99, con varillas conformadas longitudinales de 8 mm de diámetro cada 20 cm y varillas conformadas transversales de 8 mm de diámetro cada 20 cm. (material) | 1.767 | 25080.64 | 44317.49 |
| mt11ade040ad | Ud | Registro cloacal con escalera de diámetro nominal 1000 mm y altura nominal 3 m, para colector de 160 mm de diámetro, totalmente estanco, compuesto por cuerpo de PVC de doble pared, la exterior corrugada y la interior lisa, color teja RAL 8023, rigidez anular nominal 8 kN/m², con los escalones instalados, ciego (sin taladros prefabricados, de modo que las acometidas y entronques del colector se perforen y fabriquen in situ), y cono reductor de polietileno de alta densidad, de 600 mm de diámetro nominal en la boca, para colocar sobre el cuerpo del pozo. (material) | 1.000 | 11964187.05 | 11964187.05 |
| mt10hmf130iOe | m³ | Hormigón masivo fck 300, tipo HM-30/B/19/I+Qb, elaborado en planta, con cemento resistente a sulfatos SR. (material) | 0.293 | 1304796.22 | 382305.29 |
| mt46tpr010q | Ud | Tapa circular con bloqueo mediante tres pestañas y marco de fundición dúctil de 850 mm de diámetro exterior y 100 mm de altura, paso libre de 600 mm, para pozo, carga de rotura 400 kN. Tapa revestida con pintura bituminosa y marco provisto de junta de insonorización de polietileno y dispositivo antirrobo. (material) | 1.000 | 1209449.12 | 1209449.12 |
| mq04cag010a | h | Camión con grúa de hasta 6 t. (maquinaria) | 0.264 | 318169.92 | 83996.86 |
| au00auh020 |  | Canaleta para vaciado del hormigón. | 1.000 | 0.00 | 0.00 |
| au00auh040 |  | Vibrador de hormigón, eléctrico. | 1.000 | 0.00 | 0.00 |
| mo041 | h | Oficial de construcción de obra civil. (mano de obra) | 2.349 | 66739.25 | 156770.50 |
| mo087 | h | Medio oficial de construcción de obra civil. (mano de obra) | 2.475 | 42789.48 | 105903.96 |
| % | % | Herramientas | 2 % | 14652303.24 | 293046.06 |
|  |  | Costes directos |  |  | 14945349.30 |
