# Registro prefabricada de hormigón, para la red de telecomunicaciones

- Propiedad del archivo: CYPE INGENIEROS, S.A.
- Formato: FIEBDC-3/2002
- Ámbito geográfico: Paraguay
- Divisa: PYG
- Costes indirectos: 3.00 %
- Gastos generales: 13.00 %
- Beneficio industrial: 6.00 %
- IVA: 10.00 %

## I Instalaciones

### IU Urbanas

#### IUT Redes de telecomunicaciones

**IUT010** Ud Registro prefabricada de hormigón, para la red de telecomunicaciones.
Registro de hormigón armado, de 800x700 mm de dimensiones interiores, 960x860x820 mm de dimensiones exteriores, con tapa de hormigón clase B-125, para la red de telecomunicaciones, colocada sobre solera de hormigón masivo fck 200, HM-20/B/20/I de 10 cm de espesor. Incluso vaciado y compactación del hormigón para la formación de solera, conexiones con los ductos y remates. Totalmente montada, sin incluir la excavación ni el relleno perimetral posterior.
Incluye: Replanteo de la registro. Eliminación de las tierras sueltas del fondo de la excavación. Vaciado y compactación del hormigón en formación de solera. Colocación de la registro. Conexionado de tubos de la canalización. Colocación de accesorios.
Criterio de medición de proyecto: Número de unidades previstas, según documentación gráfica de Proyecto.
Criterio de medición de obra: Se medirá el número de unidades realmente ejecutadas según especificaciones de Proyecto.

| Código | Ud | Descripción | Rendimiento | Precio | Importe |
|---|---|---|---|---|---|
| mt10hmf130nwd | m³ | Hormigón masivo fck 200, tipo HM-20/B/19/I, elaborado en planta. (material) | 0.083 | 805732.39 | 66875.79 |
| mt40iar100I | Ud | Registro de hormigón armado, de 800x700 mm de dimensiones interiores, 960x860x820 mm de dimensiones exteriores, con tapa de hormigón clase B-125. (material) | 1.000 | 4858828.28 | 4858828.28 |
| mq04cag010a | h | Camión con grúa de hasta 6 t. (maquinaria) | 0.110 | 318169.92 | 34998.69 |
| au00auh040 |  | Vibrador de hormigón, eléctrico. | 1.000 | 0.00 | 0.00 |
| mo041 | h | Oficial de construcción de obra civil. (mano de obra) | 0.818 | 66739.25 | 54592.71 |
| mo087 | h | Medio oficial de construcción de obra civil. (mano de obra) | 0.818 | 42789.48 | 35001.79 |
| % | % | Herramientas | 2 % | 5050297.26 | 101005.95 |
|  |  | Costes directos |  |  | 5151303.21 |
