# Registro prefabricada de hormigón, para la red de telecomunicaciones de fibra óptica

- Propiedad del archivo: CYPE INGENIEROS, S.A.
- Formato: FIEBDC-3/2002
- Ámbito geográfico: Paraguay
- Divisa: PYG
- Costes indirectos: 3.00 %
- Gastos generales: 13.00 %
- Beneficio industrial: 6.00 %
- IVA: 10.00 %

## I Instalaciones

### IU Urbanas

#### IUT Redes de telecomunicaciones

**IUT020** Ud Registro prefabricada de hormigón, para la red de telecomunicaciones de fibra óptica.
Registro de hormigón armado, de 1000x1000 mm de dimensiones interiores, 1250x1250x1000 mm de dimensiones exteriores, con tapa de fundición clase D-400, para la red de telecomunicaciones de fibra óptica, colocada sobre solera de hormigón masivo fck 200, HM-20/B/20/I de 10 cm de espesor. Incluso vaciado y compactación del hormigón para la formación de solera, conexiones con los ductos y remates. Totalmente montada, sin incluir la excavación ni el relleno perimetral posterior.
Incluye: Replanteo de la registro. Eliminación de las tierras sueltas del fondo de la excavación. Vaciado y compactación del hormigón en formación de solera. Colocación de la registro. Conexionado de tubos de la canalización. Colocación de accesorios.
Criterio de medición de proyecto: Número de unidades previstas, según documentación gráfica de Proyecto.
Criterio de medición de obra: Se medirá el número de unidades realmente ejecutadas según especificaciones de Proyecto.

| Código | Ud | Descripción | Rendimiento | Precio | Importe |
|---|---|---|---|---|---|
| mt10hmf130nwd | m³ | Hormigón masivo fck 200, tipo HM-20/B/19/I, elaborado en planta. (material) | 0.156 | 805732.39 | 125694.25 |
| mt40iar110b | Ud | Registro de hormigón armado, de 1000x1000 mm de dimensiones interiores, 1250x1250x1000 mm de dimensiones exteriores, con tapa de fundición clase D-400. (material) | 1.000 | 4457081.31 | 4457081.31 |
| mq04cag010a | h | Camión con grúa de hasta 6 t. (maquinaria) | 0.110 | 318169.92 | 34998.69 |
| au00auh040 |  | Vibrador de hormigón, eléctrico. | 1.000 | 0.00 | 0.00 |
| mo041 | h | Oficial de construcción de obra civil. (mano de obra) | 0.818 | 66739.25 | 54592.71 |
| mo087 | h | Medio oficial de construcción de obra civil. (mano de obra) | 0.818 | 42789.48 | 35001.79 |
| % | % | Herramientas | 2 % | 4707368.75 | 94147.38 |
|  |  | Costes directos |  |  | 4801516.13 |
