# Despalme y limpieza del terreno, con medios manuales

- Propiedad del archivo: CYPE INGENIEROS, S.A.
- Formato: FIEBDC-3/2002
- Ámbito geográfico: Paraguay
- Divisa: PYG
- Costes indirectos: 3.00 %
- Gastos generales: 13.00 %
- Beneficio industrial: 6.00 %
- IVA: 10.00 %

## J Jardinería

### JA Preparación del terreno

#### JAA Trabajos preliminares

**JAA010** m² Despalme y limpieza del terreno, con medios manuales.
Despalme y limpieza del terreno, con medios manuales, mediante desbrozadora equipada con disco de dientes de sierra.
Criterio de valoración económica: El precio incluye la protección de los árboles o plantas que se han de conservar, pero no incluye la retirada y carga de los materiales de despalme.
Incluye: Preparación de la superficie de trabajo. Despalme del terreno. Troceado y apilado de los materiales de despalme.
Criterio de medición de proyecto: Superficie medida en proyección horizontal, según documentación gráfica de Proyecto.
Criterio de medición de obra: Se medirá, en proyección horizontal, la superficie realmente ejecutada según especificaciones de Proyecto.

| Código | Ud | Descripción | Rendimiento | Precio | Importe |
|---|---|---|---|---|---|
| mq09bro010 | h | Desbrozadora equipada con disco de dientes de sierra o con hilo de corte, de 0,42 kW de potencia. (maquinaria) | 0.011 | 25736.79 | 283.10 |
| mo040 | h | Oficial jardinero. (mano de obra) | 0.001 | 66739.25 | 66.74 |
| mo115 | h | Medio oficial jardinero. (mano de obra) | 0.013 | 41172.67 | 535.24 |
| % | % | Herramientas | 2 % | 885.08 | 17.70 |
|  |  | Costes directos |  |  | 902.78 |
