# Despedregado del terreno

- Propiedad del archivo: CYPE INGENIEROS, S.A.
- Formato: FIEBDC-3/2002
- Ámbito geográfico: Paraguay
- Divisa: PYG
- Costes indirectos: 3.00 %
- Gastos generales: 13.00 %
- Beneficio industrial: 6.00 %
- IVA: 10.00 %

## J Jardinería

### JA Preparación del terreno

#### JAB Acondicionamiento físico

**JAB010** m² Despedregado del terreno.
Despedregado del terreno compacto con la presencia de piedras en un 40% de su superficie, con medios mecánicos, mediante tractor agrícola equipado con despedregador con tolva.
Criterio de valoración económica: El precio no incluye el transporte.
Incluye: Recogida de piedras. Carga de las piedras sobre camión o contenedor.
Criterio de medición de proyecto: Superficie medida en proyección horizontal, según documentación gráfica de Proyecto.
Criterio de medición de obra: Se medirá, en proyección horizontal, la superficie realmente ejecutada según especificaciones de Proyecto.

| Código | Ud | Descripción | Rendimiento | Precio | Importe |
|---|---|---|---|---|---|
| mq09tra030 | h | Tractor agrícola, de 44 kW de potencia, equipado con despedregador con tolva, de 1,6 a 2,6 m de ancho de trabajo. (maquinaria) | 0.154 | 276669.23 | 42607.06 |
| mo040 | h | Oficial jardinero. (mano de obra) | 0.018 | 66739.25 | 1201.31 |
| % | % | Herramientas | 2 % | 43808.37 | 876.17 |
|  |  | Costes directos |  |  | 44684.54 |
