# Cava del terreno

- Propiedad del archivo: CYPE INGENIEROS, S.A.
- Formato: FIEBDC-3/2002
- Ámbito geográfico: Paraguay
- Divisa: PYG
- Costes indirectos: 3.00 %
- Gastos generales: 13.00 %
- Beneficio industrial: 6.00 %
- IVA: 10.00 %

## J Jardinería

### JA Preparación del terreno

#### JAB Acondicionamiento físico

**JAB070** m² Cava del terreno.
Cava del terreno compacto, con medios manuales, mediante pico y azada, alcanzando una profundidad de hasta 25 cm y el desmenuzamiento completo de los terrones.
Incluye: Cava del terreno. Señalización y protección del terreno.
Criterio de medición de proyecto: Superficie medida en proyección horizontal, según documentación gráfica de Proyecto.
Criterio de medición de obra: Se medirá, en proyección horizontal, la superficie realmente ejecutada según especificaciones de Proyecto.

| Código | Ud | Descripción | Rendimiento | Precio | Importe |
|---|---|---|---|---|---|
| mo040 | h | Oficial jardinero. (mano de obra) | 0.004 | 66739.25 | 266.96 |
| mo086 | h | Medio oficial jardinero. (mano de obra) | 0.040 | 42789.48 | 1711.58 |
| % | % | Herramientas | 2 % | 1978.54 | 39.57 |
|  |  | Costes directos |  |  | 2018.11 |
