# Abonado intenso del terreno

- Propiedad del archivo: CYPE INGENIEROS, S.A.
- Formato: FIEBDC-3/2002
- Ámbito geográfico: Paraguay
- Divisa: PYG
- Costes indirectos: 3.00 %
- Gastos generales: 13.00 %
- Beneficio industrial: 6.00 %
- IVA: 10.00 %

## J Jardinería

### JA Preparación del terreno

#### JAD Incorporación de abonos

**JAD020** m² Abonado intenso del terreno.
Abonado intenso del terreno con abono mineral complejo NPK 15-15-15 con un rendimiento de 0,06 kg/m², estiércol tratado con un rendimiento de 6 kg/m² y turba cribada con un rendimiento de 0,001 l/m², extendido con medios manuales y mecánicos, mediante dumper autocargable y posterior volteado del terreno mediante motocultor, hasta conseguir su incorporación al suelo a una profundidad media de 15 cm.
Incluye: Extendido de los productos de abono sobre el terreno. Volteado del terreno. Recogida de restos. Carga a camión o contenedor de los restos.
Criterio de medición de proyecto: Superficie medida en proyección horizontal, según documentación gráfica de Proyecto.
Criterio de medición de obra: Se medirá, en proyección horizontal, la superficie realmente ejecutada según especificaciones de Proyecto.

| Código | Ud | Descripción | Rendimiento | Precio | Importe |
|---|---|---|---|---|---|
| mt48tip010 | kg | Abono mineral complejo NPK 15-15-15. (material) | 0.060 | 4446.25 | 266.78 |
| mt48tie070 | kg | Estiércol. (material) | 6.000 | 242.13 | 1452.78 |
| mt48tie060 | m³ | Turba cribada. (material) | 0.001 | 419924.28 | 419.92 |
| mq09mot010 | h | Motocultor 60/80 cm. (maquinaria) | 0.004 | 17372.00 | 69.49 |
| mq04dua010a | h | Dumper autocargable de 1,5 t de carga útil. (maquinaria) | 0.044 | 38283.46 | 1684.47 |
| mo040 | h | Oficial jardinero. (mano de obra) | 0.001 | 66739.25 | 66.74 |
| mo086 | h | Medio oficial jardinero. (mano de obra) | 0.101 | 42789.48 | 4321.74 |
| % | % | Herramientas | 2 % | 8281.92 | 165.64 |
|  |  | Costes directos |  |  | 8447.56 |
