# Malla antihierbas orgánica

- Propiedad del archivo: CYPE INGENIEROS, S.A.
- Formato: FIEBDC-3/2002
- Ámbito geográfico: Paraguay
- Divisa: PYG
- Costes indirectos: 3.00 %
- Gastos generales: 13.00 %
- Beneficio industrial: 6.00 %
- IVA: 10.00 %

## J Jardinería

### JD Sistemas de drenaje, sujeción y protección

#### JDM Mallas antihierbas

**JDM010** m² Malla antihierbas orgánica.
Malla orgánica, biodegradable, elaborada con fibras naturales de coco 100%, entrecosidas con mallas e hilo de polipropileno fotodegradable, 450 g/m² de masa superficial, para el control de la erosión y función antihierbas en la realización de plantaciones, permeable al agua, al aire y a los nutrientes, fijada al terreno donde se vaya a realizar la plantación, a razón de 2 plantas/m² con piquetas de anclaje de acero, en forma de L, de 6 mm de diámetro.
Criterio de valoración económica: El precio no incluye la vegetación.
Incluye: Preparación del terreno. Colocación de la malla. Colocación de las piquetas de anclaje. Realización de cortes en la malla.
Criterio de medición de proyecto: Superficie medida en proyección horizontal, según documentación gráfica de Proyecto.
Criterio de medición de obra: Se medirá, en proyección horizontal, la superficie realmente ejecutada según especificaciones de Proyecto.

| Código | Ud | Descripción | Rendimiento | Precio | Importe |
|---|---|---|---|---|---|
| mt48map010c | m² | Malla orgánica, biodegradable, elaborada con fibras naturales de coco 100%, entrecosidas con mallas e hilo de polipropileno fotodegradable, 450 g/m² de masa superficial, para el control de la erosión y función antihierbas en la realización de plantaciones, permeable al agua, al aire y a los nutrientes. (material) | 1.100 | 10672.22 | 11739.44 |
| mt48mal015c | Ud | Piqueta de anclaje de acero, en forma de L, de 6 mm de diámetro, para sujeción de redes y mallas al terreno. (material) | 3.000 | 3611.56 | 10834.68 |
| mo040 | h | Oficial jardinero. (mano de obra) | 0.085 | 66739.25 | 5672.84 |
| mo086 | h | Medio oficial jardinero. (mano de obra) | 0.170 | 42789.48 | 7274.21 |
| % | % | Herramientas | 2 % | 35521.17 | 710.42 |
|  |  | Costes directos |  |  | 36231.59 |
