# Malla antihierbas sintética

- Propiedad del archivo: CYPE INGENIEROS, S.A.
- Formato: FIEBDC-3/2002
- Ámbito geográfico: Paraguay
- Divisa: PYG
- Costes indirectos: 3.00 %
- Gastos generales: 13.00 %
- Beneficio industrial: 6.00 %
- IVA: 10.00 %

## J Jardinería

### JD Sistemas de drenaje, sujeción y protección

#### JDM Mallas antihierbas

**JDM020** m² Malla antihierbas sintética.
Malla de polipropileno no tejido, de 100 mm/s de permeabilidad al agua, expresada como índice de velocidad y 110 g/m² de masa superficial, con función antihierbas, fijada al terreno con pendiente donde se vaya a realizar la plantación, a razón de 1 planta/m² con anclaje de acero conformado en forma de U, de 8 mm de diámetro.
Criterio de valoración económica: El precio no incluye la vegetación.
Incluye: Preparación del terreno. Colocación de la malla. Colocación de las piquetas de anclaje. Realización de cortes en la malla.
Criterio de medición de proyecto: Superficie medida en proyección horizontal, según documentación gráfica de Proyecto.
Criterio de medición de obra: Se medirá, en proyección horizontal, la superficie realmente ejecutada según especificaciones de Proyecto.

| Código | Ud | Descripción | Rendimiento | Precio | Importe |
|---|---|---|---|---|---|
| mt48mal010e | m² | Malla de polipropileno no tejido, de 100 mm/s de permeabilidad al agua, expresada como índice de velocidad, según ISO 11058, y 110 g/m² de masa superficial, con función antihierbas, permeable al aire y a los nutrientes, químicamente inerte y estable tanto a suelos ácidos como alcalinos y con resistencia a los rayos UV. (material) | 1.100 | 3794.43 | 4173.87 |
| mt48mal025 | Ud | Anclaje de acero conformado en forma de U, de 8 mm de diámetro, para sujeción de redes y mallas al terreno. (material) | 1.000 | 1778.70 | 1778.70 |
| mo040 | h | Oficial jardinero. (mano de obra) | 0.069 | 66739.25 | 4605.01 |
| mo086 | h | Medio oficial jardinero. (mano de obra) | 0.138 | 42789.48 | 5904.95 |
| % | % | Herramientas | 2 % | 16462.53 | 329.25 |
|  |  | Costes directos |  |  | 16791.78 |
