# Tutor de caña de bambú para arbustos y plantas jóvenes

- Propiedad del archivo: CYPE INGENIEROS, S.A.
- Formato: FIEBDC-3/2002
- Ámbito geográfico: Paraguay
- Divisa: PYG
- Costes indirectos: 3.00 %
- Gastos generales: 13.00 %
- Beneficio industrial: 6.00 %
- IVA: 10.00 %

## J Jardinería

### JD Sistemas de drenaje, sujeción y protección

#### JDT Tutores

**JDT020** Ud Tutor de caña de bambú para arbustos y plantas jóvenes.
Entutorado de arbustos y plantas jóvenes de hasta 120 cm de altura, mediante caña de bambú de 150 cm de longitud y abrazaderas de plástico colocadas cada 30 cm.
Incluye: Replanteo y clavado del tutor. Alineación y sujeción del árbol al tutor con abrazaderas de plástico.
Criterio de medición de proyecto: Número de unidades previstas, según documentación gráfica de Proyecto.
Criterio de medición de obra: Se medirá el número de unidades realmente ejecutadas según especificaciones de Proyecto.

| Código | Ud | Descripción | Rendimiento | Precio | Importe |
|---|---|---|---|---|---|
| mt48tut020 | Ud | Kit de tutor de caña de bambú de 150 cm de longitud, con abrazaderas de plástico para sujetar los tallos de arbustos y plantas jóvenes. (material) | 1.000 | 5821.40 | 5821.40 |
| mo040 | h | Oficial jardinero. (mano de obra) | 0.003 | 66739.25 | 200.22 |
| mo086 | h | Medio oficial jardinero. (mano de obra) | 0.025 | 42789.48 | 1069.74 |
| % | % | Herramientas | 2 % | 7091.36 | 141.83 |
|  |  | Costes directos |  |  | 7233.19 |
