# Trasplante de palmera

- Propiedad del archivo: CYPE INGENIEROS, S.A.
- Formato: FIEBDC-3/2002
- Ámbito geográfico: Paraguay
- Divisa: PYG
- Costes indirectos: 3.00 %
- Gastos generales: 13.00 %
- Beneficio industrial: 6.00 %
- IVA: 10.00 %

## J Jardinería

### JS Suministro y plantación de especies

#### JSP Plantación y trasplante de especies

**JSP050** Ud Trasplante de palmera.
Trasplante de palmera de hasta 3 m de altura, ubicada en alcorque, con retrocargadora.
Incluye: Poda de raíces. Poda de ramas. Transporte al lugar de destino. Plantación. Recorte de raíces.
Criterio de medición de proyecto: Número de unidades previstas, según documentación gráfica de Proyecto.
Criterio de medición de obra: Se medirá el número de unidades realmente trasplantadas según especificaciones de Proyecto.

| Código | Ud | Descripción | Rendimiento | Precio | Importe |
|---|---|---|---|---|---|
| mq01ret020b | h | Retrocargadora sobre neumáticos, de 70 kW. (maquinaria) | 1.650 | 238045.18 | 392774.55 |
| mq04cag010b | h | Camión con grúa de hasta 10 t. (maquinaria) | 0.220 | 365019.06 | 80304.19 |
| mo040 | h | Oficial jardinero. (mano de obra) | 0.881 | 71617.94 | 63095.41 |
| mo115 | h | Medio oficial jardinero. (mano de obra) | 3.776 | 44181.01 | 166827.49 |
| mo086 | h | Medio oficial jardinero. (mano de obra) | 3.776 | 45914.45 | 173372.96 |
| % | % | Herramientas | 2 % | 876374.60 | 17527.49 |
|  |  | Costes directos |  |  | 893902.09 |
