# Árbol de hoja caduca

- Propiedad del archivo: CYPE INGENIEROS, S.A.
- Formato: FIEBDC-3/2002
- Ámbito geográfico: Paraguay
- Divisa: PYG
- Costes indirectos: 3.00 %
- Gastos generales: 13.00 %
- Beneficio industrial: 6.00 %
- IVA: 10.00 %

## J Jardinería

### JS Suministro y plantación de especies

#### JSS Suministro de especies

**JSS020** Ud Árbol de hoja caduca.
Acacia del Japón (Sophora japonica 'Regent') de 16 a 18 cm de diámetro de tronco; suministro en contenedor estándar.
Incluye: Transporte y descarga a pie de hoyo de plantación.
Criterio de medición de proyecto: Número de unidades previstas, según documentación gráfica de Proyecto.
Criterio de medición de obra: Se medirá el número de unidades realmente suministradas según especificaciones de Proyecto.

| Código | Ud | Descripción | Rendimiento | Precio | Importe |
|---|---|---|---|---|---|
| mt48eac230B | Ud | Acacia del Japón (Sophora japonica 'Regent') de 16 a 18 cm de diámetro de tronco; suministro en contenedor estándar de 45 l. (material) | 1.000 | 533246.41 | 533246.41 |
| % | % | Herramientas | 2 % | 533246.41 | 10664.93 |
|  |  | Costes directos |  |  | 543911.34 |
