# Cubrición decorativa con corteza de pino

- Propiedad del archivo: CYPE INGENIEROS, S.A.
- Formato: FIEBDC-3/2002
- Ámbito geográfico: Paraguay
- Divisa: PYG
- Costes indirectos: 3.00 %
- Gastos generales: 13.00 %
- Beneficio industrial: 6.00 %
- IVA: 10.00 %

## J Jardinería

### JT Decoración y tratamiento de superficies

#### JTO Superficies de materiales orgánicos

**JTO020** m² Cubrición decorativa con corteza de pino.
Cubrición decorativa, realizada mediante: malla de polipropileno no tejido, de 50 mm/s de permeabilidad al agua, expresada como índice de velocidad y 130 g/m² de masa superficial, con función antihierbas, fijada sobre el terreno con anclajes de acero conformado en forma de U, de 8 mm de diámetro; y extendido de corteza de pino, calidad extra, de 40/70 mm, con medios manuales, hasta formar una capa uniforme de 15 cm de espesor mínimo.
Incluye: Colocación de la malla antihierbas. Extendido de la capa de protección. Riego.
Criterio de medición de proyecto: Superficie medida en proyección horizontal, según documentación gráfica de Proyecto.
Criterio de medición de obra: Se medirá, en proyección horizontal, la superficie realmente ejecutada según especificaciones de Proyecto.

| Código | Ud | Descripción | Rendimiento | Precio | Importe |
|---|---|---|---|---|---|
| mt48mal010g | m² | Malla de polipropileno no tejido, de 50 mm/s de permeabilidad al agua, expresada como índice de velocidad, según ISO 11058, y 130 g/m² de masa superficial, con función antihierbas, permeable al aire y a los nutrientes, químicamente inerte y estable tanto a suelos ácidos como alcalinos y con resistencia a los rayos UV. (material) | 1.100 | 4149.97 | 4564.97 |
| mt48mal025 | Ud | Anclaje de acero conformado en forma de U, de 8 mm de diámetro, para sujeción de redes y mallas al terreno. (material) | 5.000 | 1778.70 | 8893.50 |
| mt48mod030d | m³ | Corteza de pino, calidad extra, de 40/70 mm, para uso decorativo. (material) | 0.150 | 340100.22 | 51015.03 |
| mt08aaa010a | m³ | Agua. (material) | 0.006 | 9425.80 | 56.55 |
| mo040 | h | Oficial jardinero. (mano de obra) | 0.141 | 66739.25 | 9410.23 |
| mo086 | h | Medio oficial jardinero. (mano de obra) | 0.460 | 42789.48 | 19683.16 |
| % | % | Herramientas | 2 % | 93623.44 | 1872.47 |
|  |  | Costes directos |  |  | 95495.91 |
