# Piso deportivo de pasto sintético

- Propiedad del archivo: CYPE INGENIEROS, S.A.
- Formato: FIEBDC-3/2002
- Ámbito geográfico: Paraguay
- Divisa: PYG
- Costes indirectos: 3.00 %
- Gastos generales: 13.00 %
- Beneficio industrial: 6.00 %
- IVA: 10.00 %

## M Pisos y pisos urbanos

### MD Pisos deportivos

#### MDB De pasto sintético

**MDB005** m² Piso deportivo de pasto sintético.
Piso deportivo para cancha de tenis, formado por pasto sintético, color verde, compuesto de mechones rectos prefibrilados de 5/32" de fibra 100% polietileno resistente a los rayos UV, 5000 decitex, 110 micras de espesor, tejidos sobre base de polipropileno reforzada con una capa de fieltro, con termofijado y sellado con látex, de 12 mm de altura de pelo, 14 mm de altura total de alfombra, 2264 g/m² y 49140 mechones/m², con líneas de juego de pasto sintético, color blanco, banda de unión de geotextil de polipropileno, de 300 mm de ancho y adhesivo de poliuretano bicomponente, lastrado con 17 kg/m² de agregado silíceo, de granulometría comprendida entre 0,4 y 0,8 mm.
Criterio de valoración económica: El precio no incluye la superficie base.
Incluye: Replanteo de las dimensiones de la pista deportiva. Colocación del pasto sintético. Replanteo, marcado y corte de las líneas de juego. Colocación del pasto sintético para las líneas de juego. Lastrado de la superficie.
Criterio de medición de proyecto: Superficie medida en proyección horizontal, según documentación gráfica de Proyecto.
Criterio de medición de obra: Se medirá, en proyección horizontal, la superficie realmente ejecutada según especificaciones de Proyecto.

| Código | Ud | Descripción | Rendimiento | Precio | Importe |
|---|---|---|---|---|---|
| mt47cit200ga | m² | Pasto sintético, color verde, compuesto de mechones rectos prefibrilados de 5/32" de fibra 100% polietileno resistente a los rayos UV, 5000 decitex, 110 micras de espesor, tejidos sobre base de polipropileno reforzada con una capa de fieltro, con termofijado y sellado con látex, de 12 mm de altura de pelo, 14 mm de altura total de alfombra, 2264 g/m² y 49140 mechones/m², suministrado en rollos. (material) | 1.000 | 167207.35 | 167207.35 |
| mt47cit205b | m | Pasto sintético, color blanco, de 50 mm de ancho, suministrado en rollos, para líneas de juego. (material) | 0.200 | 10580.27 | 2116.05 |
| mt47cit260a | kg | Adhesivo de poliuretano bicomponente. (material) | 0.180 | 46054.23 | 8289.76 |
| mt47cit250a | m | Banda de unión de geotextil de polipropileno, de 300 mm de ancho, para pistas de pádel o de tenis, de pasto sintético, suministrada en rollos. (material) | 0.400 | 11306.67 | 4522.67 |
| mt47cit004a | kg | Agregado silíceo, de granulometría comprendida entre 0,4 y 0,8 mm, suministrado en bolsas. (material) | 17.000 | 1555.98 | 26451.66 |
| mq07cel010 | h | Carretilla elevadora diesel de doble tracción de 8 t. (maquinaria) | 0.003 | 160152.61 | 480.46 |
| mo041 | h | Oficial de construcción de obra civil. (mano de obra) | 0.183 | 71617.94 | 13106.08 |
| mo087 | h | Medio oficial de construcción de obra civil. (mano de obra) | 0.183 | 45914.45 | 8402.34 |
| % | % | Herramientas | 2 % | 230576.37 | 4611.53 |
|  |  | Costes directos |  |  | 235187.90 |
