# Cordón de vereda prefabricado de hormigón

- Propiedad del archivo: CYPE INGENIEROS, S.A.
- Formato: FIEBDC-3/2002
- Ámbito geográfico: Paraguay
- Divisa: PYG
- Costes indirectos: 3.00 %
- Gastos generales: 13.00 %
- Beneficio industrial: 6.00 %
- IVA: 10.00 %

## M Pisos y pisos urbanos

### ML Bordes y límites de pisos

#### MLB Cordones de vereda

**MLB010** m Cordón de vereda prefabricado de hormigón.
Piezas de cordón de vereda recto de hormigón, monocapa, con sección normalizada peatonal A1 (20x14) cm, clase climática B (absorción <=6%), clase resistente a la abrasión H (huella <=23 mm) y clase resistente a flexión S (R-3,5 N/mm²), de 50 cm de longitud, colocadas sobre base de hormigón masivo (fck 200, HM-20/P/20) de espesor uniforme de 20 cm y 10 cm de ancho a cada lado del cordón de vereda, vaciado desde camión, extendido y vibrado, con acabado regleado, según pendientes del proyecto y colocado sobre explanada con índice CBR > 5 (California Bearing Ratio), no incluida en este precio; posterior rejuntado de ancho máxima 5 mm con mortero de cemento, confeccionado en obra, dosaje 1:6. Incluso topes o contrafuertes de 1/3 y 2/3 de la altura del cordón de vereda, del lado de la calzada y al dorso respectivamente, con un mínimo de 10 cm, salvo en el caso de pisos flexibles.
Incluye: Replanteo de alineaciones y niveles. Vaciado y extendido del hormigón en cama de apoyo. Colocación, recibido y nivelación de las piezas, incluyendo topes o contrafuertes. Relleno de juntas con mortero de cemento.
Criterio de medición de proyecto: Longitud medida según documentación gráfica de Proyecto.
Criterio de medición de obra: Se medirá la longitud realmente ejecutada según especificaciones de Proyecto.

| Código | Ud | Descripción | Rendimiento | Precio | Importe |
|---|---|---|---|---|---|
| mt10hmf130nwg | m³ | Hormigón masivo fck 200, tipo HM-20/P/19/I, elaborado en planta. (material) | 0.082 | 850725.12 | 69759.46 |
| mt08aaa010a | m³ | Agua. (material) | 0.006 | 9476.88 | 56.86 |
| mt01arg005a | t | Arena de cantera, para mortero preparado en obra. (material) | 0.007 | 109038.32 | 763.27 |
| mt08cem000p | kg | Cemento gris en bolsas. (material) | 1.000 | 1212.71 | 1212.71 |
| mt18jbg010aa | Ud | Cordón de vereda recto de hormigón, monocapa, con sección normalizada peatonal A1 (20x14) cm, clase climática B (absorción <=6%), clase resistente a la abrasión H (huella <=23 mm) y clase resistente a flexión S (R-3,5 N/mm²), de 50 cm de longitud. (material) | 2.100 | 27225.10 | 57172.71 |
| mq06hor010 | h | Hormigonera eléctrica con una capacidad de amasado de 160 l. (maquinaria) | 0.006 | 20078.35 | 120.47 |
| op00amo010 |  | Amoladora o radial. | 1.000 | 0.00 | 0.00 |
| mo041 | h | Oficial de construcción de obra civil. (mano de obra) | 0.352 | 71617.94 | 25209.51 |
| mo087 | h | Medio oficial de construcción de obra civil. (mano de obra) | 0.393 | 45914.45 | 18044.38 |
| % | % | Herramientas | 2 % | 172339.37 | 3446.79 |
|  |  | Costes directos |  |  | 175786.16 |
