# Cordón cuneta prefabricada de hormigón

- Propiedad del archivo: CYPE INGENIEROS, S.A.
- Formato: FIEBDC-3/2002
- Ámbito geográfico: Paraguay
- Divisa: PYG
- Costes indirectos: 3.00 %
- Gastos generales: 13.00 %
- Beneficio industrial: 6.00 %
- IVA: 10.00 %

## M Pisos y pisos urbanos

### ML Bordes y límites de pisos

#### MLR Cordones cuneta

**MLR010** m Cordón cuneta prefabricada de hormigón.
Cordón cuneta formada por piezas prefabricadas de hormigón bicapa, 8/6,5x50x50 cm, rejuntadas con mortero de cemento, confeccionado en obra, dosaje 1:6, sobre base de hormigón masivo fck 200, HM-20/P/20 de 20 cm de espesor, vaciado desde camión, extendido y vibrado, con acabado regleado, según pendientes del proyecto y colocado sobre explanada con índice CBR > 5 (California Bearing Ratio), no incluida en este precio. Incluso limpieza. Completamente terminada, sin incluir la excavación.
Incluye: Vaciado y extendido del hormigón. Colocación de las piezas. Relleno de juntas con mortero. Asentado y nivelación.
Criterio de medición de proyecto: Longitud medida según documentación gráfica de Proyecto.
Criterio de medición de obra: Se medirá la longitud realmente ejecutada según especificaciones de Proyecto.

| Código | Ud | Descripción | Rendimiento | Precio | Importe |
|---|---|---|---|---|---|
| mt10hmf130nwg | m³ | Hormigón masivo fck 200, tipo HM-20/P/19/I, elaborado en planta. (material) | 0.200 | 846018.35 | 169203.67 |
| mt08aaa010a | m³ | Agua. (material) | 0.006 | 9425.80 | 56.55 |
| mt01arg005a | t | Arena de cantera, para mortero preparado en obra. (material) | 0.018 | 108431.46 | 1951.77 |
| mt08cem000p | kg | Cemento gris en bolsas. (material) | 2.750 | 1206.58 | 3318.10 |
| mt11cun120a | Ud | Pieza prefabricada de hormigón bicapa para cordón cuneta, 8/6,5x50x50 cm. (material) | 2.100 | 27764.53 | 58305.51 |
| mq06hor010 | h | Hormigonera eléctrica con una capacidad de amasado de 160 l. (maquinaria) | 0.008 | 19819.34 | 158.55 |
| op00amo010 |  | Amoladora o radial. | 1.000 | 0.00 | 0.00 |
| mo041 | h | Oficial de construcción de obra civil. (mano de obra) | 0.352 | 66739.25 | 23492.22 |
| mo087 | h | Medio oficial de construcción de obra civil. (mano de obra) | 0.614 | 42789.48 | 26272.74 |
| % | % | Herramientas | 2 % | 282759.11 | 5655.18 |
|  |  | Costes directos |  |  | 288414.29 |
