# Marcado de flechas e inscripciones en viales

- Propiedad del archivo: CYPE INGENIEROS, S.A.
- Formato: FIEBDC-3/2002
- Ámbito geográfico: Paraguay
- Divisa: PYG
- Costes indirectos: 3.00 %
- Gastos generales: 13.00 %
- Beneficio industrial: 6.00 %
- IVA: 10.00 %

## M Pisos y pisos urbanos

### MS Señalización vial

#### MSH Señalización horizontal

**MSH030** m² Marcado de flechas e inscripciones en viales.
Aplicación manual de pintura sintética para exterior, a base de resinas acrílicas, color blanco, acabado satinado, textura lisa, para marcado de flechas e inscripciones en viales. Incluso microesferas de vidrio, para conseguir efecto retrorreflectante en seco.
Incluye: Barrido mediante barredora mecánica. Premarcaje. Aplicación manual de la mezcla.
Criterio de medición de proyecto: Superficie medida según documentación gráfica de Proyecto.
Criterio de medición de obra: Se medirá la superficie realmente fresada según especificaciones de Proyecto.

| Código | Ud | Descripción | Rendimiento | Precio | Importe |
|---|---|---|---|---|---|
| mt27mvp010e | l | Pintura sintética para exterior, a base de resinas acrílicas, color blanco, acabado satinado, textura lisa (material) | 0.285 | 166481.98 | 47447.36 |
| mt27mvh100a | kg | Microesferas de vidrio. (material) | 0.323 | 15775.40 | 5095.45 |
| mo041 | h | Oficial de construcción de obra civil. (mano de obra) | 0.126 | 66739.25 | 8409.15 |
| mo087 | h | Medio oficial de construcción de obra civil. (mano de obra) | 0.252 | 42789.48 | 10782.95 |
| % | % | Herramientas | 2 % | 71734.91 | 1434.70 |
|  |  | Costes directos |  |  | 73169.61 |
