# Marcado de flechas e inscripciones en viales

- Propiedad del archivo: CYPE INGENIEROS, S.A.
- Formato: FIEBDC-3/2002
- Ámbito geográfico: Paraguay
- Divisa: PYG
- Costes indirectos: 3.00 %
- Gastos generales: 13.00 %
- Beneficio industrial: 6.00 %
- IVA: 10.00 %

## M Pisos y pisos urbanos

### MS Señalización vial

#### MSH Señalización horizontal

**MSH030** m² Marcado de flechas e inscripciones en viales.
Aplicación manual de pintura alcídica color blanco, para marcado de flechas e inscripciones en viales. Incluso microesferas de vidrio, para conseguir efecto retrorreflectante en seco y con humedad o lluvia.
Incluye: Barrido mediante barredora mecánica. Premarcaje. Aplicación manual de la mezcla.
Criterio de medición de proyecto: Superficie medida según documentación gráfica de Proyecto.
Criterio de medición de obra: Se medirá la superficie realmente fresada según especificaciones de Proyecto.

| Código | Ud | Descripción | Rendimiento | Precio | Importe |
|---|---|---|---|---|---|
| mt27mvh030a | kg | Pintura alcídica color blanco. (material) | 0.720 | 31761.25 | 22868.10 |
| mt27mvh100b | kg | Microesferas de vidrio. (material) | 0.450 | 22085.15 | 9938.32 |
| mo041 | h | Oficial de construcción de obra civil. (mano de obra) | 0.126 | 66739.25 | 8409.15 |
| mo087 | h | Medio oficial de construcción de obra civil. (mano de obra) | 0.252 | 42789.48 | 10782.95 |
| % | % | Herramientas | 2 % | 51998.52 | 1039.97 |
|  |  | Costes directos |  |  | 53038.49 |
