# Marca vial transversal de enmascaramiento

- Propiedad del archivo: CYPE INGENIEROS, S.A.
- Formato: FIEBDC-3/2002
- Ámbito geográfico: Paraguay
- Divisa: PYG
- Costes indirectos: 3.00 %
- Gastos generales: 13.00 %
- Beneficio industrial: 6.00 %
- IVA: 10.00 %

## M Pisos y pisos urbanos

### MS Señalización vial

#### MSH Señalización horizontal

**MSH060** m Marca vial transversal de enmascaramiento.
Aplicación manual de pintura sintética para exterior, a base de resinas acrílicas, color negro, acabado satinado, textura lisa, para marca vial transversal de enmascaramiento, de 40 cm de ancho.
Incluye: Replanteo. Barrido mediante barredora mecánica. Aplicación manual de la mezcla.
Criterio de medición de proyecto: Longitud medida según documentación gráfica de Proyecto.
Criterio de medición de obra: Se medirá la longitud realmente ejecutada según especificaciones de Proyecto.

| Código | Ud | Descripción | Rendimiento | Precio | Importe |
|---|---|---|---|---|---|
| mt27mvh020c | kg | Pintura sintética para exterior, a base de resinas acrílicas, color negro, acabado satinado, textura lisa. (material) | 0.288 | 23137.45 | 6663.59 |
| mo041 | h | Oficial de construcción de obra civil. (mano de obra) | 0.031 | 66739.25 | 2068.92 |
| mo087 | h | Medio oficial de construcción de obra civil. (mano de obra) | 0.016 | 42789.48 | 684.63 |
| % | % | Herramientas | 2 % | 9417.14 | 188.34 |
|  |  | Costes directos |  |  | 9605.48 |
