# Marca vial longitudinal de enmascaramiento

- Propiedad del archivo: CYPE INGENIEROS, S.A.
- Formato: FIEBDC-3/2002
- Ámbito geográfico: Paraguay
- Divisa: PYG
- Costes indirectos: 3.00 %
- Gastos generales: 13.00 %
- Beneficio industrial: 6.00 %
- IVA: 10.00 %

## M Pisos y pisos urbanos

### MS Señalización vial

#### MSH Señalización horizontal

**MSH050** m Marca vial longitudinal de enmascaramiento.
Aplicación mecánica con máquina autopropulsada de pintura sintética para exterior, a base de resinas acrílicas, color negro, acabado satinado, textura lisa, para marca vial longitudinal de enmascaramiento, de 15 cm de ancho.
Incluye: Replanteo. Barrido mediante barredora mecánica. Aplicación mecánica de la mezcla mediante pulverización.
Criterio de medición de proyecto: Longitud medida según documentación gráfica de Proyecto.
Criterio de medición de obra: Se medirá la longitud realmente ejecutada según especificaciones de Proyecto.

| Código | Ud | Descripción | Rendimiento | Precio | Importe |
|---|---|---|---|---|---|
| mt27mvh020c | kg | Pintura sintética para exterior, a base de resinas acrílicas, color negro, acabado satinado, textura lisa. (material) | 0.108 | 23137.45 | 2498.84 |
| mq11bar010 | h | Barredora remolcada con motor auxiliar. (maquinaria) | 0.001 | 383005.95 | 383.01 |
| mq08war010b | h | Máquina autopropulsada, para pintar marcas viales sobre la calzada. (maquinaria) | 0.001 | 257366.89 | 257.37 |
| mo041 | h | Oficial de construcción de obra civil. (mano de obra) | 0.009 | 66739.25 | 600.65 |
| mo087 | h | Medio oficial de construcción de obra civil. (mano de obra) | 0.004 | 42789.48 | 171.16 |
| % | % | Herramientas | 2 % | 3911.03 | 78.22 |
|  |  | Costes directos |  |  | 3989.25 |
