# Separador de carril bici

- Propiedad del archivo: CYPE INGENIEROS, S.A.
- Formato: FIEBDC-3/2002
- Ámbito geográfico: Paraguay
- Divisa: PYG
- Costes indirectos: 3.00 %
- Gastos generales: 13.00 %
- Beneficio industrial: 6.00 %
- IVA: 10.00 %

## M Pisos y pisos urbanos

### MS Señalización vial

#### MSR Reductores de velocidad y separadores viales

**MSR010** Ud Separador de carril bici.
Separador de carril bici, de plástico reciclado en un 100%, de 82x21x13 cm, de color verde, con 6 bandas reflectantes. Incluso anclajes químicos para la fijación del separador sobre el piso existente.
Incluye: Replanteo. Colocación sobre el piso existente y fijación al mismo.
Criterio de medición de proyecto: Número de unidades previstas, según documentación gráfica de Proyecto.
Criterio de medición de obra: Se medirá el número de unidades realmente colocadas según especificaciones de Proyecto.

| Código | Ud | Descripción | Rendimiento | Precio | Importe |
|---|---|---|---|---|---|
| mt52svi010h | Ud | Separador de carril bici, de plástico reciclado en un 100%, de 82x21x13 cm, de color verde, con 6 bandas reflectantes. (material) | 1.000 | 395657.90 | 395657.90 |
| mt26aaq010c | Ud | Anclaje químico compuesto por resina y varilla roscada de acero galvanizado calidad 5.8, según ISO 898-1; con tuerca y arandela, de 12 mm de diámetro. (material) | 4.000 | 41704.01 | 166816.04 |
| mo041 | h | Oficial de construcción de obra civil. (mano de obra) | 0.252 | 71617.94 | 18047.72 |
| mo087 | h | Medio oficial de construcción de obra civil. (mano de obra) | 0.504 | 45914.45 | 23140.88 |
| % | % | Herramientas | 2 % | 603662.54 | 12073.25 |
|  |  | Costes directos |  |  | 615735.79 |
