# Geocompuesto para zanja drenante

- Propiedad del archivo: CYPE INGENIEROS, S.A.
- Formato: FIEBDC-3/2002
- Ámbito geográfico: Paraguay
- Divisa: PYG
- Costes indirectos: 3.00 %
- Gastos generales: 13.00 %
- Beneficio industrial: 6.00 %
- IVA: 10.00 %

## N Aislamientos e impermeabilizaciones

### NG Geosintéticos

#### NGC Geocompuestos

**NGC020** m Geocompuesto para zanja drenante.
Geocompuesto drenante, formado por un núcleo semirrígido drenante, de estructura alveolar doble bicúspide de polietileno de alta densidad, totalmente envuelto en un geotextil a base de filamentos de polipropileno no tejido, con una bolsa en la parte inferior, diseñada como dispositivo colector para contener la correspondiente tubería de drenaje, con una capacidad drenante de 0,85 l/m·s (presión 20kPa, gradiente i=1), con una resistencia a la tracción longitudinal de 20,6 kN/m, una resistencia a la tracción transversal de 20,3 kN/m y 5 mm de espesor, para zanja drenante de 30 cm de profundidad con tubería de 110 mm de diámetro. Colocación en obra: con solapes y con rosetas (2 ud/m).
Incluye: Colocación del geocompuesto. Resolución de solapes y uniones. Resolución de puntos singulares. Fijación del geocompuesto.
Criterio de medición de proyecto: Longitud medida según documentación gráfica de Proyecto.
Criterio de medición de obra: Se medirá la longitud realmente ejecutada según especificaciones de Proyecto.

| Código | Ud | Descripción | Rendimiento | Precio | Importe |
|---|---|---|---|---|---|
| mt14geo020aa | m | Geocompuesto drenante, formado por un núcleo semirrígido drenante, de estructura alveolar doble bicúspide de polietileno de alta densidad, totalmente envuelto en un geotextil a base de filamentos de polipropileno no tejido, con una bolsa en la parte inferior, diseñada como dispositivo colector para contener la correspondiente tubería de drenaje, con una capacidad drenante de 0,85 l/m·s (presión 20kPa, gradiente i=1), con una resistencia a la tracción longitudinal de 20,6 kN/m, una resistencia a la tracción transversal de 20,3 kN/m y 5 mm de espesor, para zanja drenante de 30 cm de profundidad. (material) | 1.100 | 37230.18 | 40953.20 |
| mt15pao010a | Ud | Roseta, para fijación de lámina drenante. (material) | 2.000 | 214.55 | 429.10 |
| mo041 | h | Oficial de construcción de obra civil. (mano de obra) | 0.009 | 66739.25 | 600.65 |
| mo087 | h | Medio oficial de construcción de obra civil. (mano de obra) | 0.009 | 42789.48 | 385.11 |
| % | % | Herramientas | 2 % | 42368.06 | 847.36 |
|  |  | Costes directos |  |  | 43215.42 |
