# Impermeabilización de canal, con geotextil y geomembrana

- Propiedad del archivo: CYPE INGENIEROS, S.A.
- Formato: FIEBDC-3/2002
- Ámbito geográfico: Paraguay
- Divisa: PYG
- Costes indirectos: 3.00 %
- Gastos generales: 13.00 %
- Beneficio industrial: 6.00 %
- IVA: 10.00 %

## N Aislamientos e impermeabilizaciones

### NI Impermeabilizaciones

#### NIB Obras hidráulicas

**NIB020** m² Impermeabilización de canal, con geotextil y geomembrana.
Impermeabilización de canal de agua potable, con geomembrana homogénea de policloruro de vinilo plastificado (PVC-P), de 1,2 mm de espesor, color gris, con una densidad de 1240 kg/m³ según ISO 1183 y resistencia CBR a punzonamiento de 1,8 kN según ISO 12236, colocada con solapes, sin adherir al soporte, sobre geotextil no tejido sintético, termosoldado, de polipropileno, con una resistencia a la tracción longitudinal de 35,0 kN/m, una resistencia a la tracción transversal de 45,0 kN/m, una apertura de cono al ensayo de perforación dinámica según ISO 13433 inferior a 0 mm, resistencia CBR a punzonamiento 1,8 kN y una masa superficial de 500 g/m².
Incluye: Limpieza previa de la superficie soporte. Replanteo y corte. Colocación del geotextil. Colocación de la impermeabilización. Resolución de las uniones.
Criterio de medición de proyecto: Superficie medida según documentación gráfica de Proyecto.
Criterio de medición de obra: Se medirá la superficie realmente ejecutada según especificaciones de Proyecto.

| Código | Ud | Descripción | Rendimiento | Precio | Importe |
|---|---|---|---|---|---|
| mt14gso030fkJa | m² | Geotextil no tejido sintético, termosoldado, de polipropileno, con una resistencia a la tracción longitudinal de 35 kN/m, una resistencia a la tracción transversal de 45 kN/m, una apertura de cono al ensayo de perforación dinámica según ISO 13433 inferior a 0 mm, resistencia CBR a punzonamiento 1,8 kN y una masa superficial de 500 g/m². (material) | 1.100 | 47028.89 | 51731.78 |
| mt15dag010a | m² | Geomembrana homogénea de policloruro de vinilo plastificado (PVC-P), de 1,2 mm de espesor, color gris, con una densidad de 1240 kg/m³ según ISO 1183 y resistencia CBR a punzonamiento de 1,8 kN según ISO 12236, suministrada en rollos de 2,05 m de ancho y 150 m de longitud. (material) | 1.100 | 94547.15 | 104001.87 |
| op00pis010 |  | Pistola de aire caliente para soldadura de materiales termoplásticos. | 1.000 | 0.00 | 0.00 |
| mo029 | h | Oficial instalador de membranas impermeabilizantes. (mano de obra) | 0.227 | 66739.25 | 15149.81 |
| mo067 | h | Medio oficial instalador de membranas impermeabilizantes. (mano de obra) | 0.227 | 42789.48 | 9713.21 |
| % | % | Herramientas | 2 % | 180596.67 | 3611.93 |
|  |  | Costes directos |  |  | 184208.60 |
