# Refuerzo de impermeabilización de balsa, pequeño embalse o canal, con geomembrana

- Propiedad del archivo: CYPE INGENIEROS, S.A.
- Formato: FIEBDC-3/2002
- Ámbito geográfico: Paraguay
- Divisa: PYG
- Costes indirectos: 3.00 %
- Gastos generales: 13.00 %
- Beneficio industrial: 6.00 %
- IVA: 10.00 %

## N Aislamientos e impermeabilizaciones

### NI Impermeabilizaciones

#### NIB Obras hidráulicas

**NIB030** m² Refuerzo de impermeabilización de balsa, pequeño embalse o canal, con geomembrana.
Refuerzo lineal de impermeabilización de balsa, pequeño embalse o canal, de agua no potable, con geomembrana homogénea de policloruro de vinilo plastificado (PVC-P), con resistencia a la intemperie, de 1,5 mm de espesor, color gris, con una densidad de 1240 kg/m³ según ISO 1183, resistencia CBR a punzonamiento de 2,3 kN según ISO 12236 y una resistencia al desgarro superior a 40 kN/m, colocada con solapes, sin adherir al soporte, sobre adhesivo cementoso mejorado, C2 E S1, con tiempo abierto ampliado y gran deformabilidad.
Incluye: Limpieza previa de la superficie soporte. Replanteo y corte. Aplicación del adhesivo cementoso. Colocación del refuerzo.
Criterio de medición de proyecto: Superficie medida según documentación gráfica de Proyecto.
Criterio de medición de obra: Se medirá la superficie realmente ejecutada según especificaciones de Proyecto.

| Código | Ud | Descripción | Rendimiento | Precio | Importe |
|---|---|---|---|---|---|
| mt09mcr250b | kg | Adhesivo cementoso mejorado, C2 E S1, con tiempo abierto ampliado y gran deformabilidad, para la fijación de solapes de geomembranas, compuesto por cementos especiales, agregados seleccionados y resinas sintéticas. (material) | 0.600 | 15681.40 | 9408.84 |
| mt15dag020c | m² | Geomembrana homogénea de policloruro de vinilo plastificado (PVC-P), con resistencia a la intemperie, de 1,5 mm de espesor, color gris, con una densidad de 1240 kg/m³ según ISO 1183, resistencia CBR a punzonamiento de 2,3 kN según ISO 12236 y una resistencia al desgarro superior a 40 kN/m, suministrada en rollos de 2,05 m de ancho y 150 m de longitud. (material) | 1.100 | 77299.55 | 85029.51 |
| mo029 | h | Oficial instalador de membranas impermeabilizantes. (mano de obra) | 0.629 | 66739.25 | 41978.99 |
| mo067 | h | Medio oficial instalador de membranas impermeabilizantes. (mano de obra) | 0.315 | 42789.48 | 13478.69 |
| % | % | Herramientas | 2 % | 149896.03 | 2997.92 |
|  |  | Costes directos |  |  | 152893.95 |
