# Juego biosaludable, tipo andador elíptico

- Propiedad del archivo: CYPE INGENIEROS, S.A.
- Formato: FIEBDC-3/2002
- Ámbito geográfico: Paraguay
- Divisa: PYG
- Costes indirectos: 3.00 %
- Gastos generales: 13.00 %
- Beneficio industrial: 6.00 %
- IVA: 10.00 %

## T Equipamiento urbano

### TB Áreas de juegos biosaludables

#### TBM Para personas adultas

**TBM020** Ud Juego biosaludable, tipo andador elíptico.
Juego biosaludable, tipo andador elíptico, para un usuario, de tubo de acero galvanizado pintado con pintura de poliéster, de 149x54x177 cm. Colocación en obra: con tarugos químicos, sobre una base de hormigón.
Incluye: Replanteo. Excavación. Vaciado de la base de apoyo. Fijación del juego biosaludable.
Criterio de medición de proyecto: Número de unidades previstas, según documentación gráfica de Proyecto.
Criterio de medición de obra: Se medirá el número de unidades realmente ejecutadas según especificaciones de Proyecto.

| Código | Ud | Descripción | Rendimiento | Precio | Importe |
|---|---|---|---|---|---|
| mt10hmf130nwg | m³ | Hormigón masivo fck 200, tipo HM-20/P/19/I, elaborado en planta. (material) | 0.113 | 846018.35 | 95600.07 |
| mt50spl105b | Ud | Fijación compuesta por tarugo químico, arandela y tornillo de acero. (material) | 4.000 | 35834.60 | 143338.40 |
| mt52jbs080a | Ud | Juego biosaludable, tipo andador elíptico, para un usuario, formado por poste de tubo de acero galvanizado pintado con pintura de poliéster, estructura soporte tubular, reposapiés y empuñaduras ergonómicas de polietileno, rodamientos sellados, transmisión de potencia mediante eje multi nervado y tornillos de acero inoxidable, de 149x54x177 cm, con zona de seguridad de 15 m²; para la realización de ejercicio cardiovascular para el calentamiento del tren superior y del tren inferior. (material) | 1.000 | 14894097.39 | 14894097.39 |
| op00tal010 |  | Taladro. | 1.000 | 0.00 | 0.00 |
| op00ato010 |  | Atornillador. | 1.000 | 0.00 | 0.00 |
| mo041 | h | Oficial de construcción de obra civil. (mano de obra) | 2.140 | 66739.25 | 142822.00 |
| mo087 | h | Medio oficial de construcción de obra civil. (mano de obra) | 2.140 | 42789.48 | 91569.49 |
| % | % | Herramientas | 2 % | 15367427.35 | 307348.55 |
|  |  | Costes directos |  |  | 15674775.90 |
