# Contenedor de carga trasera, de polietileno

- Propiedad del archivo: CYPE INGENIEROS, S.A.
- Formato: FIEBDC-3/2002
- Ámbito geográfico: Paraguay
- Divisa: PYG
- Costes indirectos: 3.00 %
- Gastos generales: 13.00 %
- Beneficio industrial: 6.00 %
- IVA: 10.00 %

## T Equipamiento urbano

### TM Equipamiento urbano

#### TMC Contenedores

**TMC010** Ud Contenedor de carga trasera, de polietileno.
Contenedor de carga trasera de polietileno de alta densidad para recogida selectiva de papel y cartón, de 90 l de capacidad y 36 kg de carga máxima, de 480x550x855 mm, color azul, provisto de dos ruedas de 200 mm de diámetro con llantas de polipropileno y cubierta de caucho macizo sobre eje electrocincado, asas auxiliares, bandas reflectantes, pedal de apertura de tapa y cerradura.
Incluye: Descarga en obra. Montaje.
Criterio de medición de proyecto: Número de unidades previstas, según documentación gráfica de Proyecto.
Criterio de medición de obra: Se medirá el número de unidades realmente ejecutadas según especificaciones de Proyecto.

| Código | Ud | Descripción | Rendimiento | Precio | Importe |
|---|---|---|---|---|---|
| mt52muc010iaac | Ud | Contenedor de carga trasera de polietileno de alta densidad para recogida selectiva de papel y cartón, de 90 l de capacidad y 36 kg de carga máxima, de 480x550x855 mm, color azul, resistente a los rayos ultravioleta, a la intemperie, a las soluciones ácidas y alcalinas, a hongos y bacterias y a detergentes, provisto de dos ruedas de 200 mm de diámetro con llantas de polipropileno y cubierta de caucho macizo sobre eje electrocincado, asas auxiliares, bandas reflectantes, pedal de apertura de tapa y cerradura. (material) | 1.000 | 613805.04 | 613805.04 |
| mo087 | h | Medio oficial de construcción de obra civil. (mano de obra) | 0.126 | 45914.45 | 5785.22 |
| % | % | Herramientas | 2 % | 619590.26 | 12391.81 |
|  |  | Costes directos |  |  | 631982.07 |
