# Cesto para basura de acero

- Propiedad del archivo: CYPE INGENIEROS, S.A.
- Formato: FIEBDC-3/2002
- Ámbito geográfico: Paraguay
- Divisa: PYG
- Costes indirectos: 3.00 %
- Gastos generales: 13.00 %
- Beneficio industrial: 6.00 %
- IVA: 10.00 %

## T Equipamiento urbano

### TM Equipamiento urbano

#### TME Cestos para basura

**TME020** Ud Cesto para basura de acero.
Cesto para basura, con cubeta de acero inoxidable semicircular de 37 cm de diámetro y 54 cm de altura, y soporte vertical de acero inoxidable de 80 cm de altura, fijada a una base de hormigón fck 200, HM-20/P/20/I con elementos de anclaje.
Criterio de valoración económica: El precio incluye la excavación.
Incluye: Replanteo. Excavación con medios manuales. Vaciado de la base de apoyo. Montaje. Eliminación y limpieza del material sobrante.
Criterio de medición de proyecto: Número de unidades previstas, según documentación gráfica de Proyecto.
Criterio de medición de obra: Se medirá el número de unidades realmente ejecutadas según especificaciones de Proyecto.

| Código | Ud | Descripción | Rendimiento | Precio | Importe |
|---|---|---|---|---|---|
| mt52pap020Fc | Ud | Cesto para basura, con cubeta de acero inoxidable semicircular de 37 cm de diámetro y 54 cm de altura, y soporte vertical de acero inoxidable de 80 cm de altura, incluso pernos de anclaje. (material) | 1.000 | 2285121.52 | 2285121.52 |
| mt10hmf130nwd | m³ | Hormigón masivo fck 200, tipo HM-20/B/19/I, elaborado en planta. (material) | 0.250 | 805732.39 | 201433.10 |
| mt09reh330 | kg | Mortero de resina epoxi con arena de sílice, de endurecimiento rápido, para relleno de anclajes. (material) | 0.200 | 26136.01 | 5227.20 |
| mo041 | h | Oficial de construcción de obra civil. (mano de obra) | 0.604 | 66739.25 | 40310.51 |
| mo087 | h | Medio oficial de construcción de obra civil. (mano de obra) | 0.604 | 42789.48 | 25844.85 |
| % | % | Herramientas | 2 % | 2557937.18 | 51158.74 |
|  |  | Costes directos |  |  | 2609095.92 |
