# Bolardo retráctil, de acero inoxidable

- Propiedad del archivo: CYPE INGENIEROS, S.A.
- Formato: FIEBDC-3/2002
- Ámbito geográfico: Paraguay
- Divisa: PYG
- Costes indirectos: 3.00 %
- Gastos generales: 13.00 %
- Beneficio industrial: 6.00 %
- IVA: 10.00 %

## T Equipamiento urbano

### TP Protecciones peatonales

#### TPH Hitos y bolardos

**TPH130** Ud Bolardo retráctil, de acero inoxidable.
Bolardo retráctil de elevación y descenso automáticos, con cuerpo de acero inoxidable de 50 cm de altura y 14 cm de diámetro, base de 30 cm de diámetro y base empotrable de acero inoxidable de 76,5 cm de altura y 22 cm de diámetro, longitud total del conjunto 126,5 cm, cierre mediante llave de cabeza cuadrada, acabado con pintura epoxi, fijado a una base de hormigón fck 200, HM-20/P/20/I con aglomerante hidráulico, compuesto por cementos de alta resistencia y aditivos específicos, de fraguado rápido.
Criterio de valoración económica: El precio incluye la excavación.
Incluye: Replanteo. Excavación con medios manuales. Vaciado de la base de apoyo. Montaje. Eliminación y limpieza del material sobrante.
Criterio de medición de proyecto: Número de unidades previstas, según documentación gráfica de Proyecto.
Criterio de medición de obra: Se medirá el número de unidades realmente ejecutadas según especificaciones de Proyecto.

| Código | Ud | Descripción | Rendimiento | Precio | Importe |
|---|---|---|---|---|---|
| mt52mug390a | Ud | Bolardo retráctil de elevación y descenso automáticos, con cuerpo de acero inoxidable de 50 cm de altura y 14 cm de diámetro, base de 30 cm de diámetro y base empotrable de acero inoxidable de 76,5 cm de altura y 22 cm de diámetro, longitud total del conjunto 126,5 cm, cierre mediante llave de cabeza cuadrada, acabado con pintura epoxi. (material) | 1.000 | 25913752.87 | 25913752.87 |
| mt10hmf130nwd | m³ | Hormigón masivo fck 200, tipo HM-20/B/19/I, elaborado en planta. (material) | 0.250 | 805732.39 | 201433.10 |
| mt09amp010a | kg | Aglomerante hidráulico, compuesto por cementos de alta resistencia y aditivos específicos, de fraguado rápido. (material) | 0.200 | 3346.95 | 669.39 |
| mo041 | h | Oficial de construcción de obra civil. (mano de obra) | 0.755 | 66739.25 | 50388.13 |
| mo087 | h | Medio oficial de construcción de obra civil. (mano de obra) | 0.755 | 42789.48 | 32306.06 |
| % | % | Herramientas | 2 % | 26198549.55 | 523970.99 |
|  |  | Costes directos |  |  | 26722520.54 |
