# Pasarela peatonal de madera

- Propiedad del archivo: CYPE INGENIEROS, S.A.
- Formato: FIEBDC-3/2002
- Ámbito geográfico: Paraguay
- Divisa: PYG
- Costes indirectos: 3.00 %
- Gastos generales: 13.00 %
- Beneficio industrial: 6.00 %
- IVA: 10.00 %

## T Equipamiento urbano

### TY Equipamiento para playas

#### TYA Accesos

**TYA010** Ud Pasarela peatonal de madera.
Pasarela peatonal flexible de 110 cm de ancho, formada por tablones de madera de pino tratada en autoclave, de 110x15x5 cm, unidos entre sí por 3 cuerdas, que sirven para encadenar los tramos de pasarela. Totalmente instalada mediante la unión de los distintos tramos.
Incluye: Colocación de los tramos. Unión de los tramos.
Criterio de medición de proyecto: Longitud medida según documentación gráfica de Proyecto.
Criterio de medición de obra: Se medirá la longitud realmente ejecutada según especificaciones de Proyecto.

| Código | Ud | Descripción | Rendimiento | Precio | Importe |
|---|---|---|---|---|---|
| mt52dlv040a | m | Pasarela peatonal flexible de 110 cm de ancho, formada por tablones de madera de pino tratada en autoclave, de 110x15x5 cm, unidos entre sí por 3 cuerdas, que sirven para encadenar los tramos de pasarela. (material) | 1.000 | 1469427.98 | 1469427.98 |
| mo041 | h | Oficial de construcción de obra civil. (mano de obra) | 0.315 | 66739.25 | 21022.86 |
| mo087 | h | Medio oficial de construcción de obra civil. (mano de obra) | 0.315 | 42789.48 | 13478.69 |
| % | % | Herramientas | 2 % | 1503929.53 | 30078.59 |
|  |  | Costes directos |  |  | 1534008.12 |
