# Sistema S de red de seguridad colocada horizontalmente

- Propiedad del archivo: CYPE INGENIEROS, S.A.
- Formato: FIEBDC-3/2002
- Ámbito geográfico: Paraguay
- Divisa: PYG
- Costes indirectos: 3.00 %
- Gastos generales: 13.00 %
- Beneficio industrial: 6.00 %
- IVA: 10.00 %

## Y Seguridad y salud

### YC Sistemas de protección colectiva

#### YCG Protección de grandes huecos horizontales en estructuras metálicas

**YCG010** m² Sistema S de red de seguridad colocada horizontalmente.
Sistema S de red de seguridad desplazable, colocada horizontalmente, formado por: red de seguridad S A2 M100 D M, de poliamida de alta tenacidad, anudada, de color blanco, para cubrir huecos horizontales de superficie comprendida entre 35 y 250 m². Incluso cuerda de unión de polipropileno, para unir las redes y elementos para el desplazamiento y tensado de las redes.
Criterio de medición de proyecto: Superficie del hueco horizontal, medida según Estudio o Estudio Básico de Seguridad y Salud.
Criterio de medición de obra: Se medirá la superficie realmente montada según especificaciones de Estudio o Estudio Básico de Seguridad y Salud.

| Código | Ud | Descripción | Rendimiento | Precio | Importe |
|---|---|---|---|---|---|
| mt50sph010aa | m² | Red de seguridad S A2 M100 D M, de poliamida de alta tenacidad, anudada, de color blanco. Cuerda de red de calibre 4,5 mm. Energía de la red A2 (entre 2,2 y 4,4 kJ). Configuración de la red al rombo, con cuerda perimetral de polipropileno de 16 mm de diámetro. (material) | 1.064 | 17555.12 | 18678.65 |
| mt50spr170b | m | Cuerda de unión O de polipropileno de alta tenacidad, con tratamiento a los rayos UV, D=8 mm y carga de rotura superior a 7,5 kN. (material) | 1.267 | 1316.92 | 1668.54 |
| mt50spr100d | m | Cable de acero de 10 mm de diámetro. (material) | 0.203 | 18502.20 | 3755.95 |
| mt50spr095 | Ud | Polea de acero, con carga de rotura superior a 20 kN. (material) | 0.217 | 89766.82 | 19479.40 |
| mt50spr096 | Ud | Mosquetón de acero galvanizado, con tuerca de seguridad y carga de rotura superior a 20 kN. (material) | 0.217 | 140623.85 | 30515.38 |
| mq07ple010ff | Ud | Alquiler diario de plataforma elevadora de tijera, motor diésel, de 15 m de altura máxima de trabajo, incluso mantenimiento y seguro de responsabilidad civil. (maquinaria) | 0.011 | 741320.33 | 8154.52 |
| mq07ple020ff | Ud | Transporte a obra y retirada de plataforma elevadora de tijera, motor diésel, de 15 m de altura máxima de trabajo. (maquinaria) | 0.001 | 737633.01 | 737.63 |
| mo119 | h | Oficial 1ª Seguridad y Salud. (mano de obra) | 0.189 | 66739.25 | 12613.72 |
| mo120 | h | Peón Seguridad y Salud. (mano de obra) | 0.189 | 41172.67 | 7781.63 |
| % | % | Herramientas | 2 % | 103385.42 | 2067.71 |
|  |  | Costes directos |  |  | 105453.13 |
