# Vallado provisional de solar con placas prefabricadas de hormigón

- Propiedad del archivo: CYPE INGENIEROS, S.A.
- Formato: FIEBDC-3/2002
- Ámbito geográfico: Paraguay
- Divisa: PYG
- Costes indirectos: 3.00 %
- Gastos generales: 13.00 %
- Beneficio industrial: 6.00 %
- IVA: 10.00 %

## Y Seguridad y salud

### YC Sistemas de protección colectiva

#### YCR Vallado provisional de solar

**YCR040** m Vallado provisional de solar con placas prefabricadas de hormigón.
Vallado provisional de solar, de 2 m de altura, compuesto por placas aligeradas de hormigón armado, de 1,92x0,40 m y 4 cm de espesor, amortizables en 5 usos, y soportes prefabricados de hormigón armado, de 2,5 m de longitud y 12x14 cm de sección, anclados al terreno mediante dados de hormigón fck 200, HM-20/P/20/I de 60x60x60 cm, cada 2,0 m, amortizables en 5 usos.
Criterio de medición de proyecto: Longitud medida según Estudio o Estudio Básico de Seguridad y Salud.
Criterio de medición de obra: Se medirá la longitud realmente montada según especificaciones de Estudio o Estudio Básico de Seguridad y Salud.

| Código | Ud | Descripción | Rendimiento | Precio | Importe |
|---|---|---|---|---|---|
| mt50spv065 | Ud | Placa aligerada de hormigón armado de 1,92x0,4 m y 4 cm de espesor. (material) | 0.500 | 69677.99 | 34839.00 |
| mt50spv060a | Ud | Poste prefabricado de hormigón armado de 2,5 m de longitud y 12x14 cm de sección. (material) | 0.140 | 163788.89 | 22930.44 |
| mt10hmf130nwg | m³ | Hormigón masivo fck 200, tipo HM-20/P/19/I, elaborado en planta. (material) | 0.151 | 846018.35 | 127748.77 |
| mo119 | h | Oficial 1ª Seguridad y Salud. (mano de obra) | 0.629 | 66739.25 | 41978.99 |
| mo120 | h | Peón Seguridad y Salud. (mano de obra) | 0.629 | 41172.67 | 25897.61 |
| % | % | Herramientas | 2 % | 253394.81 | 5067.90 |
|  |  | Costes directos |  |  | 258462.71 |
