# Protección contra el sol de zona de trabajo

- Propiedad del archivo: CYPE INGENIEROS, S.A.
- Formato: FIEBDC-3/2002
- Ámbito geográfico: Paraguay
- Divisa: PYG
- Costes indirectos: 3.00 %
- Gastos generales: 13.00 %
- Beneficio industrial: 6.00 %
- IVA: 10.00 %

## Y Seguridad y salud

### YC Sistemas de protección colectiva

#### YCT Protección de zonas de trabajo

**YCT020** Ud Protección contra el sol de zona de trabajo.
Protección contra el sol de zona de trabajo de 4x8 m, compuesta por lona de polietileno de alta densidad, con tratamiento ultravioleta, color verde y 4 rollizos de madera, de 10 a 12 cm de diámetro, de 4 m de longitud, hincados en el terreno, amortizables en 5 usos. Incluso cuerda de fibra y elementos de fijación al suelo para el anclaje de los rollizos al terreno y cuerda de fibra y anclajes mecánicos de acero inoxidable para la sujeción de la armadura secundaria de distribución a los rollizos.
Criterio de medición de proyecto: Número de unidades previstas, según Estudio o Estudio Básico de Seguridad y Salud.
Criterio de medición de obra: Se medirá el número de unidades realmente ejecutadas según especificaciones de Estudio o Estudio Básico de Seguridad y Salud.

| Código | Ud | Descripción | Rendimiento | Precio | Importe |
|---|---|---|---|---|---|
| mt50spr050 | m² | Lona de polietileno de alta densidad, con tratamiento ultravioleta, color verde, 60% de porcentaje de cortaviento, con orificios cada 20 cm en todo el perímetro. (material) | 32.000 | 3971.18 | 127077.76 |
| mt50spr080b | m | Cuerda de fibra, D=12 mm. (material) | 30.000 | 2911.72 | 87351.60 |
| mt50spv030a | m | Rollizo de madera, de 10 a 12 cm de diámetro. (material) | 3.200 | 28568.58 | 91419.46 |
| mt50spd077 | Ud | Anclaje mecánico de acero inoxidable, con cáncamo cerrado y rosca-madera. (material) | 4.000 | 52011.51 | 208046.04 |
| mt07aco130d | kg | Acero en varillas corrugadas AP 420, según NP 4007 99, de varios diámetros. (material) | 0.440 | 6035.95 | 2655.82 |
| mo119 | h | Oficial 1ª Seguridad y Salud. (mano de obra) | 2.014 | 71617.94 | 144238.53 |
| mo120 | h | Peón Seguridad y Salud. (mano de obra) | 2.014 | 44181.01 | 88980.55 |
| % | % | Herramientas | 2 % | 749769.76 | 14995.40 |
|  |  | Costes directos |  |  | 764765.16 |
