# Par de plantillas resistentes

- Propiedad del archivo: CYPE INGENIEROS, S.A.
- Formato: FIEBDC-3/2002
- Ámbito geográfico: Paraguay
- Divisa: PYG
- Costes indirectos: 3.00 %
- Gastos generales: 13.00 %
- Beneficio industrial: 6.00 %
- IVA: 10.00 %

## Y Seguridad y salud

### YI Equipos de protección individual

#### YIP Para los pies y las piernas

**YIP030** Ud Par de plantillas resistentes.
Par de plantillas resistentes a la perforación, amortizable en 1 uso.
Criterio de medición de proyecto: Número de unidades previstas, según Estudio o Estudio Básico de Seguridad y Salud.
Criterio de medición de obra: Se medirá el número de unidades realmente suministradas según especificaciones de Estudio o Estudio Básico de Seguridad y Salud.

| Código | Ud | Descripción | Rendimiento | Precio | Importe |
|---|---|---|---|---|---|
| mt50epp030a | Ud | Par de plantillas resistentes a la perforación, EPI de categoría II, cumpliendo todos los requisitos de seguridad. (material) | 1.000 | 58548.06 | 58548.06 |
| % | % | Herramientas | 2 % | 58548.06 | 1170.96 |
|  |  | Costes directos |  |  | 59719.02 |
